# Umbau des Hortgebäudes zum Ärztehaus
Angebotsaufforderung (GAEB DA 2000 1.2, DA83)
Projekt: 706
Währung: EUR
Eröffnung: 30.07.2026 09:00
Ausführungsbeginn: 12.10.2026
Ausführungsende: 10.11.2027
Auftraggeber: Stadt Münchenbernsdorf, Tom Nietzold, Karl-Marx-Platz 13, 07589 Müchenbernsdorf, Deutschland, Ansprechpartner Herr Tom Nietzold, Telefon 036604 899 37, E-Mail stadt@muenbernsdorf@.de
Erstellt mit: GAEB Toolbox V3.3 G90 R20210630, iTWO_64 V11.0.613, 29.06.2026

## Zusätzlicher Text
0. ALLGEMEINE VORBEMERKUNGEN

Die vorliegende Leistungsbeschreibung beschreibt Gewerkeleistungen Starkstrom, Fernmelde- und Informationstechnische Anlagen für den Umbau und der Umnutzung der Grundschule in Münchenbernsdorf zu einem Ärztehaus.

Anschrift der Baustelle:
Bahnhofstraße
07589 Münchenbernsdorf

Gesamtbauzeit:  August 2026 - Dezember 2027

Baubeschreibung
Der Bauherr plant die Umnutzung der derzeit genutzen Grundschule mit integrierten Hort in ein Ärztehaus sowie der Neugestaltung der Freianlagen in Münchenbernsdorf.

Anfahrt
Das Baugrundstück ist über die Landesstraße L 1078 und die Kreisstraße K129 zu erreichen und befindet sich in unmittelbarer Ortskernlage.
Im Bauzeitraum kommt es angrenzend zum Baufeld zu Straßenbauarbeiten, eine Abstimmung mit der angrenzend beauftragten Baufirma erfolgt im Rahmen von Bauberatungen. AN hat sich vor Angebotsabgabe mit den Örtlichkeiten vertraut zu machen. Zusätzliche Mehrkosten auf Grund von Unkenntnissen über die vorhandenen Gegebenheiten können nachträglich nicht geltend gemacht werden.

Bauleistungen
Die im folgenden Leistungsverzeichnis beschriebenen Leistungen können teilweise in abgeschlossenen Teilbauabschnitten bzw. vollumfänglich angeboten werden. Diese sind jedoch durch den Bieter eindeutig zu kennzeichnen und terminlich zu benennen.
Sämtliche zur Erbringung der Leistung erforderliche Massnahmen wie die notwendigen Gerüste, sonstige Hilfsmittel und Absicherungen usw. sind in den Gesamtpreis einzukalkulieren.
Die Ausführungsplanung können beim ausschreibenden Planungsbüro nach Termin- vereinbarung eingesehen werden bzw. als pdf-Datei angefordert werden.

## Zusätzlicher Text
1. TECHNISCHE VORBEMERKUNGEN

1. Die allgemeinen Vertragsbedingungen für die Ausführung von Bauleistungen (VOB/B) und die allgemeinen, technischen Vertragsbedingungen für Bauleistungen (VOB/C) sowie alle, jeweils gültigen DIN-Normen sind ausdrücklicher Vertrags- bestandteil. Der Auftragnehmer haftet für die Einhaltung der gesetzlichen Vorschriften und handwerklich und technischen Vorschriften und Regeln.

2. Der Unternehmer hat sich vor Abgabe des Angebots von dem Zustand der Baustelle und den örtlichen Verhältnissen eingehend zu überzeugen. Mit Abgabe des Angebotes erklärt der Bieter, dass die vorhandenen Unterlagen für eine einwandfreie Kalkulation der angebotenen Preise ausreichend sind und sich dem Umfang seiner Leistungen bewusst ist. Später vorgebrachte Einwendungen können nicht berücksichtigt werden.

3. Die Leistungen sollen als Ganzes vergeben werden. Der AG und die Bauleitung sind berechtigt, einzelne Positionen des Angebotes zu streichen, anderweitig zu vergeben oder Änderungen in den Massen aus Gründen der Ersparnis oder wegen Änderung in der Ausführung vorzunehmen, ohne dass hieraus Ansprüche irgendwelcher Art geltend gemacht werden können.

4. Sämtliche Einheitspreise verstehen sich in fertiger, einwandfreier Ausführung gem. VOB einschl. Lieferung und Lagerung der erforderlichen Materialien frei Verwendungs- stelle sowie Leistungen aller Nebenarbeiten, An- und Abtransport von Maschinen, Geräten, Bauwagen usw., falls der Angebotstext nichts Gegenteiliges besagt.

5. Die ausführende Firma ist verpflichtet, durch laufende Kontrollen während der Durchführung der Arbeiten die im Blankett angesetzten Massen zu überprüfen und bei Erhöhung jeweils vor Beginn der Arbeiten Mitteilung zu machen. Für Mehrarbeiten oder
andere Ausführungen als ausgeschrieben ist die schriftliche Bekanntgabe der Vergütungsforderung und ihre Genehmigung durch die Bauleitung erforderlich.

6. Die Lage der vorhandenen Kabel und Leitungen sowie deren Tiefe ist bei den zuständigen Verwaltungen zu erfragen und zu beachten, zu sichern und zu schützen.
Bei Beschädigungen sind die Kosten für die Wiederherstellung zu übernehmen.

7. Vor endgültiger Fertigstellung müssen nicht mehr messbare bzw. erkennbare Lieferungen und Leistungen von der Bauleitung zwischenzeitlich anerkannt und abgenommen werden.

8. Die in Verbindung mit der Auftragserteilung festgelegten Fertigstellungstermine sind unbedingt einzuhalten. In diesem Zusammenhang wird auf die VOB Teil B, DIN 1961, § 6 Abs. 2(2) sowie die besonderen Vertragsbedingungen verwiesen.

9. Materiallagerungen und Überfahrungen sind im Wurzelbereich von Bäumen nicht gestattet. Die Forderungen der Baumschutzverordnung sind einzuhalten.

10. Sämtliche überflüssigen Materialien (Unrat, Verpackungsmaterial usw.) sind regelmäßig auf Kosten des Auftragnehmers zu laden und zur freien Verwendung (inkl. Kippgebühren) abzutransportieren.

11. Für die Zeit der Baudurchführung sind vom Auftragnehmer Bautageberichte zu führen und der Bauleitung in regelmäßigen Abständen, jedoch mindestens 1 x wöchentlich zur Gegenzeichnung vorzulegen.

12. Bäume, die während der Baudurchführung beschädigt werden, sind zu Lasten des Auftragnehmers baumpflegerisch zu behandeln. Der AG benennt die ausführende Firma.

13. Vor Arbeitsbeginn hat der AN ein Eingangsgespräch mit der Bauleitung zu führen. Hierbei werden alle Einzelheiten und Besonderheiten der Baumaßnahme durchgesprochen. Evtl. noch fehlende Arbeitsunterlagen, Pläne und Blankette sowie Vorbehalte zur Ausführung sind durch den AN spätestens bei dieser Besprechung abzufordern und anzumelden. Diese Besprechung findet im Beisein des AG statt.
14. Es ist beabsichtigt eine wöchentliche Baubesprechung durchzuführen. Hierzu hat der AN seine Baustelleneinrichtung zur Verfügung zu stellen und einen kompetenten und in allen Bereichen bevollmächtigten Vertreter zu entsenden.

15. Zur Baustellenabwicklung wird zu Beginn der Maßnahme vom AN ein deutschsprachiger Bauleiter/ Polier benannt, der verbindliche Auskünfte erteilen kann und ständig auf der Baustelle anwesend ist. Ein Austausch dieser Fachkraft ist nur in Abstimmung mit der Bauleitung zulässig.

16. Subunternehmer dürfen nur mit schriftlicher Zustimmung des AG eingesetzt werden.

17. Der AN und dessen Nachunternehmer sind verpflichtet aktuelle Listen über die auf dem Bau täglich beschäftigten Arbeitnehmer zu führen und sicherzustellen, dass diese Listen auf Verlangen der Verfolgungsbehörde zur Bekämpfung illegaler Beschäftigung zur Einsichtnahme vorgelegt werden können.

18. Örtliche Aufmaße sind im Vorfeld allein durch den AN auszuführen.  Arbeiten, die vor Freigabe oder in Abweichung von der Leistungsbeschreibung ausgeführt werden, sind kostenfrei durch den AN zurückzubauen und werden nicht vergütet.

19. Stundenlohnarbeiten sind nur nach ausdrücklicher Anordnung der Bauleitung auszuführen und gem. der entsprechenden Positionen im Leistungsverzeichnis abzurechnen. Besondere Maßnahmen die nicht ausdrücklich im LV aufgeführt sind, müssen rechtzeitig vor Baubeginn angezeigt und ggfl. gesondert angeboten werden.

20. Abnahmen für einzelne, abgeschlossene Bauteile sind schriftlich vom AN gem. Bestimmungen der VOB Teil B§ 12 zu beantragen. Dieses gilt insbesondere für die Schlussabnahme des gesamten Gewerkes.

21. Zwischenrechnungen können in Absprache mit der Bauleitung in angemessenen Abständen für bereits erbrachte Leistungen eingereicht werden.

22. Vor bzw. mit Schlussrechnungslegung ist vom Auftragnehmer ein prüffähiger Massennachweis einschl. aller org. Liefer- und Schüttscheine in zweifacher Ausfertigung einzureichen. Die Vergütung erfolgt gem. der hiernach tatsächlich erbrachten Leistungen.

23. Gerichtsstand ist  Münchenbernsdorf.

24. Die Vertragsparteien erklären sich mit allen Vertragsbedingungen mit Abgabe des Angebotes einverstanden. Mündliche Absprachen und Nebenabreden bestehen nicht.

## Zusätzlicher Text
2. ZTV - ZUSÄTZLICHE TECHNISCHE VERTRAGSBEDINGUNGEN

1.ALLGEMEINE HINWEISE

Sie sind als solche  Bestandteil der Leistungsbeschreibung und werden wesentlicher Vertragsbestandteil.

Es gelten für alle Gewerke und Produkte die entsprechenden Richtlinien und DIN-Vorschriften, den Herstellerrichtlinien, den Richtlinien der Fachverbände, den anerkannten Regeln der Technik und die VOB Teil B und C, sowie die Verordnung des Staatsministerium des Innern über prüfpflichtige Baustoffe und Bauteile.

Die nachfolgenden Leistungsdefinitionen bestimmen die vertraglich geschuldete Leistung des Auftragnehmers.

Der Bieter bestätigt, daß die nachfolgend aufgeführten Lohnsätze unter Beachtung der preisrechtlichen Vorschriften ermittelt sind und die üblichen Berechnungsmerkmale bereits vollständig beinhalten.

Sämtliche Preise sind Nettopreise.

2. BESONDERE HINWEISE

Sofern in den Leistungspositionen die Vorgänge "Abbrechen, Demontage, Entfernen, Transport, Aufladen und Abfuhr" nicht gesondert beschrieben sind, gelten diese Vorgänge unter Zugrundelegung der allgemeinen anerkannten Regeln der Baukunst und Technik der gesetzlichen und behördlichen Bestimmungen und Ausführungs- bestimmungen nach den DIN-Normen der ATV-VOB-Teil C, als beschrieben.

Die Abbrucharbeiten sind mit größter Sorgfalt durchzuführen. Das statische Gefüge darf hierbei zu keiner Zeit unterbrochen werden. Zeigen sich trotz sorgfältigem Abbruch  Risse, Setzungen etc., so ist unverzüglich der Auftraggeber zu benachrichtigen. Für den weiteren Verlauf der Arbeiten sind mit dem Auftraggeber umgehend gesondert Vereinbarungen zu treffen.

Sicherungsmaßnahmen, die zur Durchführung der ausgeschriebenen Leistung notwendig sind, sind Sache des Auftragnehmers.

Bei allen Abbrucharbeiten sind die entsprechenden Vorschriften der Berufsgenossenschaften und Baubehörden einzuhalten. Die Herstellung und das Vorhalten von Schutz- und Arbeitsgerüsten, die zur Durchführung der Arbeiten im Rahmen der Unfallverhütungsvorschriften notwendig sind, ist Sache des Auftragnehmers.

## Zusätzlicher Text
3. KALKULATIONSHINWEISE GEWERKESPEZIFISCH

Die Angebotspreise gelten für die betriebsfertige Erstellung aller nachgenannten Anlagen einschl. der Kosten für Hard- und Software. In die Angebotspreise ist die betriebsfertige Bereitstellung (Aufbau, Aufschalten, Prüfen und Übergabe) der Anlage und Anschluß der integrierten Verteiler einschl. der Lieferung von Kabeln, Drähten und sonstigen Klein-, Isolier- und Befestigungsmaterial.

In den Preisen für die Verteilungen sind die Kosten für die Aufstellung enthalten.

Die Kosten für die anteilige Verdrahtung und die Verdrahtungskanäle bis zur Klemmenleiste im Zählerplatz bzw. im Stromkreisverteiler sind mit den Einheitspreisen abgegolten.

Der Stundenlohnnachweis ist sofort nach Beendigung der Arbeiten vorzulegen.

Bei Einbaugeräten für Installationsverteiler und Schaltanlagen ist jeweils eine einheitliche Bauform eines Fabrikates zu verwenden.
Für alle Verteilungen ist nur ein Schloßtyp für auswechselbare Schließzylinder zu verwenden, der mit nur einem Schlüssel bedienbar ist.
Die Verdrahtung hat in einheitlichen, VDE-gerechten Kennfarben zu erfolgen. Die Sammel- und Erdschienen sind grundsätzlich 5polig.

## Zusätzlicher Text
4. KALKULATIONSHINWEISE ALLGEMEIN

Die Aufwendungen für folgende Leistungen sind in die Einheitspreise einzurechnen:

Das unfall-, diebstahlsichere und sachgemäße Lagern sämtlicher zur Baustelle gehörenden Geräte und Materialien sowie das Sichern, Absperren, Beschildern und Beleuchten der Baustelle und des Lagerplatzes gemäß den Bauaufsichts-, Verkehrs- und Unfallverhütungsvorschriften. Eine möglichst geringe Behinderung des Straßenverkehrs ist während der Dauer der Bauarbeiten anzustreben.
Der Aus- und Einbau von vorhandenen Verkehrszeichen und Verkehrs- leittafeln, Sperr- bzw. Leiteinrichtungen jeder Art wie Schutzgeländer, Hinweisschilder usw. im Zusammenhang mit den Bauarbeiten.
Bei der An- und Abfuhr und beim Einbau von sperrigen Bauteilen oder Materialien sind die örtlichen Bedingungen zu beachten
Container- und Lagerplätze können innerhalb der straßenseitigen bauseitigen Absperrung in den gekennzeichneten Flächen und auf dem Hof auf den befestigten Flächen in begrenzter Menge zur Verfügung gestellt werden. Die für das Gewerk zur Verfügung stehenden Flächen werden vor Nutzungsaufnahme mit der Bauleitung abgestimmt.
Baustellen-WC's, Baustrom, Bauwasser und Beleuchtung werden für die Dauer der Baustelle bereitgestellt und gemäß den Besonderen Vertrags- bedingungen prozentual zur Auftragssumme in Rechnung gestellt.

Der Bieter sollte eine Ortsbesichtigung durchführen, um auch seinerseits die äußerlich erkennbaren Umstände der gegebenen Situation bei der Preisbildung zu berücksichtigen.

Angaben zur Leistungsbeschreibung:

Grundlage des Angebotes ist die Leistungsbeschreibung des Architekten und ggf. ergänzende Planunterlagen. Etwaige Unklarheiten sind vor Abgabe des Angebotes mit der ausschreibenden Stelle des AG zu klären.

Der Bieter sollte die im Leistungsverzeichnis beschriebenen Produkte und Details auf Vollständigkeit, fachgerechte Ausführung und Eignung für den vorgesehenen Verwendungszweck hin prüfen. Notwendige oder sinnvolle Änderungen oder Ergänzungen sind nicht im Leistungsverzeichnis sondern mit einer entsprechenden Begründung in einem Anschreiben dem Angebot beizufügen.

## Zusätzlicher Text
5. ERLÄUTERUNGSBERICHT

Allgemeines

Das Vorhaben umfasst das Gewerk Starkstrom-, Fernmelde-, und Informationstechnische Anlagen zur Baumaßnahme Umbau und Sanierung des ehem. Hortgebäudes Münchenbernsdorf zu einem Ärztehaus.

Im Gebäude werden zwei Mieteinheiten für eine allgemeinmedizinische Praxis und eine Zahnarztpraxis vorgesehen. Die Zahnarztpraxis befindet sich im Kellergeschoss und Erdgeschoss. Die allgemeinmedizinische Praxis befindet sich im 1. Obergeschoss.

Das bestehende Gebäude wird umgebaut und saniert sowie durch einen Aufzug ergänzt. Das Gebäude besteht aus Kellergeschoss, Erdgeschoss, Obergeschoss und Dachgeschoss. Die Technikzentralen befinden sich im Kellergeschoss des Gebäudes.

Es sind die nachfolgend beschriebenen und in Kostengruppen strukturierten Anlagenteile zu errichten.

Die Baumaßnahme wird im ungenutzten Zustand durchgeführt.

KG 440  Starkstromanlagen

KG 443  Niederspannungsschaltanlagen

Zähler

Im Kellergeschoss wird eine Zähleranlage errichtet. Es wird ein Zähler für den Allgemeinverbrauch inkl. Wärmepumpe sowie je ein Zähler pro Mieteinheit vorgesehen. Aufgrund der hohen Bemessungsleistung sowie der bislang zum Teil unbekannten Anforderungen an Verbraucher werden Wandlerzähler vorgesehen.

Gebäudehauptverteilung

Die Gebäudehauptverteilung für den Allgemeinverbrauch inkl. Wärmepumpen wird im Kellergeschoss errichtet.

KG 444  Niederspannungsinstallationsanlagen

Unterverteilungen

Für die zahnmedizinische Praxis werden im Kellergeschoss (WC, KG 06) und im Erdgeschoss (WC, EG 06) Unterverteilungen vorgesehen. Die allgemeinmedizinische Praxis erhält eine Unterverteilung im 1. Obergeschoss (WC Patienten, OG 12). Die Unterverteilungen werden abschließbar ausgeführt.

Elektroinstallation

Die Elektroinstallation hat auf Grundlage der gültigen DIN-VDE Vorschriften zu erfolgen.
Niederspannungsseitig ist ein 230/400V - TN-S- Netz zu errichten.
Entsprechend der DIN VDE 0100-710 sind Steckdosenstromkreise in allen Bereichen mit Fehlerstromschutzschaltern Typ A auszurüsten. Im Projekt sind folgende elektrotechnische Anlagenteile mit den entsprechenden Schutzmaßnahmen gegen zu hohe Berührungsspannung nach DIN VDE 100 Teil 410 und 810 erfasst:

3PEN 50Hz, 400V-Netz  TN-S-Netz
1NPE 50Hz, 230V-Netz  TN-S-Netz

Installationsgeräte- und Kabelträger

Die Verlegung von Kabeln und Leitungen in notwendigen Fluren und Treppenräumen, welche nicht der Versorgung dieser Räume dienen, ist zu vermeiden.

Die Kabelverlegung in den Nutzungsbereichen erfolgt oberhalb der Unterhangdecke mittels Kabeltrassen und Sammelhaltern, auf dem Rohfußboden unterhalb des Estrichs sowie in Bereichen von Arbeitsplätzen in Brüstungskanälen nach Vorgabe des Nutzers.

Gebäudesteuerung / Verschattung

Die Verschattungselemente werden raumweise ja Himmelsrichtung steuerbar per Taster ausgeführt. Es ist keine zentrale Steuerung mit wetter- oder zeitabhängiger Ansteuerung vorgesehen.

KG 445  Beleuchtungsanlagen

Allgemeinbeleuchtung

Die Beleuchtung mit künstlichem Licht ist entsprechend der AMEV Beleuchtung 2019 und der ASR 3.4 (Beleuchtung) sowie der DIN EN 12464-1:2021-11 auszuführen. Weiterhin ist die Bildschirmarbeitsarbeitsverordnung (BildscharbV) zu beachten.

Die Beleuchtung wird im Rahmen der Maßnahme nur im Treppenhaus sowie ggf. im Außenbereich errichtet. In allen übrigen Räumen werden nur Leuchtenauslässe vorgesehen. Die Lage der Leuchtenauslässe wurde im Rahmen der Beleuchtungsberechnung ermittelt. Die lichttechnischen Werte können eingehalten werden, wenn die zur Lichtberechnung verwendeten Fabrikate verwendet werden.

Die Beleuchtungssteuerung im Treppenhaus erfolgt per Tasterschaltung mit Nachlaufzeit und Vorwarnung, bevor das Licht abgeschaltet wird. Das Licht kann bei Bedarf auf Dauerlicht (Treppenreinigungsfunktion) gestellt werden. Die Steuerung der Außenbeleuchtung erfolgt per Dämmerungsschalter.

Sicherheitsbeleuchtung

Es ist keine Sicherheitsbeleuchtungsanlage gefordert. Die Rettungszeichen sollen gem. Vorgabe Bauherr als langnachleuchtende Fluchtwegschilder ausgeführt werden.

Es wird darauf hingewiesen, dass im Rahmen einer Gefährdungsbeurteilung gem. ASR 3.4 und ASR 1.2 eine Sicherheitsbeleuchtung gefordert werden kann. Eine Gefährdungsbeurteilung lag zum Zeitpunkt der Planung nicht vor.

KG 446  Blitzschutz- und Erdungsanlagen

Potentialausgleich

Alle metallisch leitfähigen Teile sind in die Erdungsanlage einzubinden.

Der Potentialausgleich ist nach DIN VDE 0190, DIN VDE 0100 Teil 410, Teil 540/11.91 sowie DIN VDE 0185 auszuführen. Sämtliche Potentialunterschiede sind durch Verbinden von Schutzleitern, leitfähigen Rohrleitungen und leitfähigen Gebäudeteilen auf Potentialausgleichsschienen zu beseitigen.

Die Potentialausgleichsanschlüsse für die medizinischen Geräte sind gem. Anforderung Nutzer vorzusehen. Zum Zeitpunkt der Planung lagen keine Angaben vor.

Blitzschutzanlage

Das Bauwerk ist mit einer Blitzschutzanlage ausgerüstet. Es liegen keine Bestandspläne und Prüfprotokolle vor. Die Blitzschutzanlage ist im Rahmen der Maßnahme zu prüfen und ggf. zu ertüchtigen. Die Blitzschutzanlage wird im Bereich des Aufzuges erweitert.

Erdungsanlage

Die Erdungsanlage wird als korrosionsfester Ringerder. als Ring um den Altbau gemäß DIN 18014 errichtet.

Der Anschluss zur Hauptpotentialausgleichsschiene im Technikraum Elektro wird hergestellt. Die Verbindungen zur bestehenden Blitzschutzanlage sind vorzusehen und zu kennzeichnen. Die Nummerierung der Trennstellen ist zu prüfen und ggf. zu ergänzen. Es ist eine Messung Durchzuführen und zu protokollieren.

KG 449  Starkstromanlagen, sonstiges

Die für die Kabelverlegung nötigen Durchbrüche bis zu einer Größe von 300mm, Brandschutzdurchführungen und -abkofferungen sind gemäß Zeichnung durchzuführen. Die Durchbrüche sind wieder zu schließen. Alle Wand- und Deckendurchbrüche sind, sofern notwendig, brandschutztechnisch per Nachweis zu schotten.

KG 450  Fernmelde- und Informationsanlagen

KG 452  Such- und Signalanlagen

Behindertenruf

Die barrierefreien WCs im EG und im 1.OG werden mit Behindertenrufanlagen ausgestattet. Es erfolgt eine optische und akustische Signalisierung. Die Aufschaltung auf die Telefonanlage ist vorzuhalten.

Stele mit Ruftaster Aufzug

Es wird eine Stele zum Anfordern des Aufzuges im Außenbereich errichtet.

KG 456  Gefahren- und Brandmeldeanlagen

Brandwarnanlage

Es wird eine Brandwarnanlage mit kabelgebundenen Rauchmeldern und einer flächendeckenden Alarmierung mittels Loopsignalgebern vorgesehen. Die Verwendung funkvernetzter Rauchmelder ist aufgrund der Gebäudegröße und Anzahl der Melder nicht zu empfehlen.

Einbruchmeldeanlage

Eine Einbruchmeldeanlage wird vom Bauherrn nicht gewünscht.

KG 457  Übertragungsnetze

Es ist ein strukturiertes Datennetz in Kategorie 6A zu errichten. Die Datenverteiler befinden sich je Mieteinheit im Bereich des Empfangsbereiches unter dem Schreibtisch. Es wird darauf hingewiesen, dass aufgrund der Geräuschentwicklung keine Lüfter vorgesehen werden können. Dadurch ist der Einsatz aktiver Technik (wie z.B. Server) aufgrund der Wärmeentwicklung nur eingeschränkt möglich.

Vom Datenverteiler im Kellergeschoss ausgehend sind die nachzurüstenden Datenanschlüsse im Gebäude sternförmig mittels geschirmtem Kommunikationskabel 1x(4x2x0,6mm) 100 Ohm Cat. 7 nach ISO/IEC 11801, EN 50173 mit Aluminiumgeflechtschirm zu verkabeln.

Die Verbindungsstrecken sind per Nachweis zu messtechnisch prüfen.

Die aktive Technik ist nicht Teil der Maßnahme.

KG 490  Sonstige Maßnahmen für Technische Anlagen

KG 491  Baustelleneinrichtung

Die Baustelle ist einzurichten, vorzuhalten, zu betreiben und nach Bauende zu räumen. Notwendige Einlagerungen von Materialien sind zwingend mit der Bauüberwachung und dem Nutzer abzustimmen.

KG 499  Sonstige Maßnahmen für Technische Anlagen, sonstiges

Die Anlagen sind in Betrieb zu nehmen und zu revidieren. Die entsprechenden Unterlagen wie Messprotokolle und Revisionsunterlagen sind im Vorfeld der Abnahme zu übergeben.

KG 540  Technische Anlagen in Außenanlagen

KG 546  Starkstromanlagen

Außenbeleuchtung

 Der Außenbereich wird in vom Bauherrn festgelegten Bereichen sowohl mit Mastleuchten als auch mit Leuchten am Gebäude versehen. Die Steuerung der Beleuchtung erfolgt über eine Astroschaltuhr bzw. Dämmerungsschalter. Die notwendigen Gräben für Kabel und Leitungen sind herzustellen.

Hausanschluss

Die verfügbare Anschlussleistung des Hausanschlusses muss geprüft werden. Die Nennleistung des Hausanschlusses muss ggf. erhöht werden.

## 01 Starkstrom-, Fernmelde-, und Informationstechnische Anlagen
Datum: 29.06.2026

### Titel 01 KG 440 STARKSTROMANLAGEN

#### Bereich 01.01 KG 443 NIEDERSPANNUNGSSCHALTANLAGEN

*Hinweis: ZÄHLERANLAGE*

**01.01.0001 Zählerschrank 1Einbaufeld 1Zählerplatz**
Zählerschrank DIN VDE 0603-1 (VDE 0603-1) und DIN VDE 0603-2-1 (VDE 0603-2-1), für integrierten Messwandlersatz, aus beschichtetem Stahl, einstöckig, mit Tragschienen DIN EN 60715 (VDE 0660-520), Berührungsschutzabdeckungen, Blindabdeckungen für Reserveplätze, Stromkreiskennzeichnung je Gerät, einschl. Kabel-/Leitungseinführungen, Schutzklasse II, für Unterputzmontage, Schutzart IP 44 DIN EN 60529 (VDE 0470-1), mit einem Einbaufeld, mit einem Zählerplatz, für elektronische Haushaltszähler, komplett ausgebaut nach den Technischen Anschlussbedingungen (TAB) des zuständigen EVU, einschl. Abschlusspunkt Zählerplatz (APZ) DIN VDE 0603-1 (VDE 0603-1), unterer Anschlussraum mit Sammelschienensystem 5-polig, 100 A, mit zusätzlichem Allgemeinzählerplatz, max. Höhe 1100 mm, max. Maße B/T 800/205 mm.

montieren der Verteilung und anschließen aller
ankommender und abgehender Kabel auf Reihenklemmen. Die Innenverdrahtung sowie die Werk- Und Montageplanung / Abstimmung mit EVU ist einzukalkulieren.
Menge: 3,000 St

*Hinweis: GEBÄUDEHAUPTVERTEILUNG*

**01.01.0002 Standverteiler 1850+100x550x205**
Installationsverteiler
0,4kV NS-Schaltanlage
Stahlblechgekapselte Niederspannungsschaltanlage
in Schrankbauform als PTSK nach DIN EN 60439 Teil 1,
anschlussfertig, bestehend aus Einzelschrank:
mit Sockel 100mm
ca. Abmessungen: (H/B/T in mm): 1850+100/550/205, 288 TE
Schutzart: IP 43,
Schutzmaßnahme:  mit Schutzleiter
Technische Daten:
- Bemessungsbetriebsspannung:  50 Hz, 230/400 V
- Steuerspannung:  50 Hz, 230 V
- Bemessungsisolationsspannung:  AC 1000 V / 50 Hz
- Überstromkategorie:  III
- mit Berührungsschutz hinter den Türen
- Sammelschiene IpK:  30 kA
- Sammelschienkennzeichnung:  L1,L2,L3,N,PE
- Ausführung 5-polig
- Umgebungstemperatur:  -5 bis +40 °C
- komplett verdrahtet
- Sammelschiene für D02 Schaltleisten
- Zu- und Ableitungen von oben
- mit Sicherungseinsätzen
- Schaltanlage werksseitig stückgeprüft nach PTSK
  DIN EN 60439 Teil 1
Dieses Protokoll ist Bestandteil der Dokumentation.
einschl. aller Zubehörteile:
wie PE- und  N-Klemmen, Abgangsklemmen und Klemmzubehör
Geräteträger, Berührungsschutzabdeckung,
Blindabdeckungen für
Reserveplätze, Stromkennzeichnung je Gerät
Aufhängeschienen und Leitungseinführungen,
Plantasche DIN A4 aus Kunststoff
RK Rangierkanal für Schrank, Breite 550 mm
Schwenkhebelgriff mit Zylinder
Leitungseinführungen IP 43

einschließlich:
Sicherheitsschloss PZ-Halbzylinder - Schließung in Abstimmung mit dem Nutzer,
Plantasche DIN A4 aus Kunststoff,
Graviertes Bezeichungsschild der Verteilung

montieren der Verteilung und anschließen aller
ankommender und abgehender Kabel auf Reihenklemmen.

bestückt mit nachfolgenden Betriebsmitteln einschl.
Sicherungen:
Menge: 1,000 St

**01.01.0003 Lasttrennschalter für Sicherungen 63A SaS**
Lasttrennschalter für Sicherungen D02 63A 3polig 60mm Sammelschiene

Montage auf 60 mm Sammelschienensystem DIN VDE 0638, DIN EN 60947-3, 400 V AC, 63 A,  AC22B, 50 kA mit Meldesystem für Sicherungsausfall. Schraubkappenlose Stecktechnik, bietet werksseitigen, dauerhaften Kontaktdruck. Keine Kontaktlockerung während des Betriebes. Abschließbar mit Vorhängeschloss, plombierbar, handunabhängige EIN-/AUS-Schaltung entnehmbarer Sicherungsstecker mit Fingerschutz. Bestückt mit D02-Hülsenpaßeinsatz nach Erfordernis D0-Sicherungseinsatz nach Erfordernis 1 bis 63A

inkl. Lieferung und Montage
Menge: 7,000 St

**01.01.0004 Lasttrenn- / Hauptschalter 3polig 160A**
Lasttrennschalter DIN EN IEC 60947-3 (VDE 0660-107), als Hauptschalter, gekapselt, 3-polig, Bemessungsbetriebsspannung 690 V AC, in Festeinbautechnik, mit Handantrieb, zur Montage auf Tragschiene DIN EN 60715 (VDE 0660-520), abschließbar, fingersicher DIN EN 50274 (VDE 0660-514), Bemessungsbetriebsstrom 160 A, Gehäuse aus Kunststoff.
Menge: 1,000 St

**01.01.0005 Leitungsschutzschalter B10, 1-polig**
Leitungsschutzschalter DIN EN 60898-1 (VDE 0641-11), als Reiheneinbaugerät, Maße DIN 43880, fingersicher DIN EN 50274 (VDE 0660-514),
Bemessungsbetriebsspannung 230/400 V AC, Bemessungsausschaltvermögen 6 kA, mit beidseitiger Klemmenabdeckung, 1-polig, Auslösecharakteristik B, Bemessungsstrom 10 A, mit Aufnahmevorrichtung für Beschriftungsschild.
Menge: 20,000 St

**01.01.0006 Leitungsschutzschalter B16, 1-polig**
Leitungsschutzschalter DIN EN 60898-1 (VDE 0641-11), als Reiheneinbaugerät, Maße DIN 43880, fingersicher DIN EN 50274 (VDE 0660-514),
Bemessungsbetriebsspannung 230/400 V AC, Bemessungsausschaltvermögen 6 kA, mit beidseitiger Klemmenabdeckung, 1-polig, Auslösecharakteristik B, Bemessungsstrom 16 A, mit Aufnahmevorrichtung für Beschriftungsschild.
Menge: 40,000 St

**01.01.0007 Leitungsschutzschalter B16, 3-polig**
Leitungsschutzschalter DIN EN 60898-1 (VDE 0641-11), als Reiheneinbaugerät, Maße DIN 43880, fingersicher DIN EN 50274 (VDE 0660-514),
Bemessungsbetriebsspannung 230/400 V AC, Bemessungsausschaltvermögen 6 kA, mit beidseitiger Klemmenabdeckung, 3-polig, Auslösecharakteristik B, Bemessungsstrom 16 A, mit Aufnahmevorrichtung für Beschriftungsschild.
Menge: 10,000 St

**01.01.0008 Leitungsschutzschalter B20, 3-polig**
Leitungsschutzschalter DIN EN 60898-1 (VDE 0641-11), als Reiheneinbaugerät, Maße DIN 43880, fingersicher DIN EN 50274 (VDE 0660-514),
Bemessungsbetriebsspannung 230/400 V AC, Bemessungsausschaltvermögen 6 kA, mit beidseitiger Klemmenabdeckung, 3-polig, Auslösecharakteristik B, Bemessungsstrom 20 A, mit Aufnahmevorrichtung für Beschriftungsschild.
Menge: 10,000 St

**01.01.0009 Treppenlicht-Zeitschalter 10A 230V**
Treppenlicht-Zeitschalter DIN EN 60669-2-3 (VDE 0632-2-3), als Reiheneinbaugerät, Maße DIN 43880, fingersicher DIN EN 50274 (VDE 0660-514), zur Montage auf Tragschiene DIN EN 60715 (VDE 0660-520), Gangzeit einstellbar von 1 bis 6 min und Dauerlicht, bei langem Tastendruck auf Dauerlicht schaltbar (Treppenreinigungsfunktion), nachschaltbar, für Dreileiterschaltung, Bemessungsbetätigungsspannung 230 V AC, Einschaltdauer 100 %, Bemessungsstrom 10 A, Bemessungsbetriebsspannung 230 V AC.
Menge: 1,000 St

**01.01.0010 Kleinsteuergerät 230V 6Ein- 4Ausgänge 8A**
Programmierbares Kleinsteuergerät, als Reiheneinbaugerät, Maße DIN 43880, fingersicher DIN EN 50274 (VDE 0660-514), Funkstörspannung DIN EN 55011 (VDE 0875-11), Klasse B, mit LCD-Anzeigefeld und Bedientasten, spannungsausfallsicher, zur Montage auf Tragschiene DIN EN 60715 (VDE 0660-520), Bemessungsbetriebsspannung 230 V AC, Bemessungsbetätigungsspannung 230 V AC, mit Zeitschaltuhr, 6 digitale Eingänge, 4 Relaisausgänge 8 A.
Menge: 1,000 St

**01.01.0011 Installationsschütz 3polig AC-1 20A 400VAC Betätigungsspannung 230VAC 1S 1Ö**
STLB-Bau 2024-04 054
Installationsschütz DIN EN 61095 (VDE 0637-3), als Reiheneinbaugerät, Maße DIN 43880, fingersicher DIN EN 50274 (VDE 0660-514), Bemessungsisolationsspannung 500 V AC, 3-polig, zur Montage auf Tragschiene DIN EN 60715 (VDE 0660-520), Gebrauchskategorie AC-1, Bemessungsbetriebsstrom mind. 20 A, Bemessungsbetriebsspannung 400 V AC, Bemessungsbetätigungsspannung 230 V AC, Hilfsschalterbaustein 2-polig, Kontaktausführung 1 S und 1 Ö.
Menge: 2,000 St
Leistungsbereichkatalog: 054 KatLB

**01.01.0012 Fehlerstromschutzschalter 40 A, 4-polig**
Fehlerstromschutzschalter (RCCB) DIN EN 61008-1 (VDE 0664-10), als Reiheneinbaugerät, Maße DIN 43880, fingersicher DIN EN 50274 (VDE 0660-514), Typ A pulsstromsensitiv, Auslösung unverzögert, Bemessungsstrom 40 A, Bemessungsfehlerstrom 30 mA, 3-polig + N, 400 V AC, Kurzschlussfestigkeit 10 kA, stoßstromfest bis 250 A, mit Handbetätigung, mit Aufnahmevorrichtung für Beschriftungsschild.
Menge: 8,000 St

**01.01.0013 Fehlerstromschutzschalt. RCBO 16A 1polig**
Fehlerstromschutzschalter mit Überstromschutz (RCBO) DIN EN 61009-1 (VDE 0664-20), als Reiheneinbaugerät, Maße DIN 43880, fingersicher DIN EN 50274 (VDE 0660-514), Typ A pulsstromsensitiv, Auslösung unverzögert, Auslösecharakteristik B DIN EN 60898-1 (VDE 0641-11), Bemessungsstrom 16 A, Bemessungsfehlerstrom 30 mA, 1-polig + N, 230 V AC, Kurzschlussfestigkeit 6 kA, stoßstromfest bis 3000 A, mit Handbetätigung, mit Aufnahmevorrichtung für Beschriftungsschild.
Menge: 2,000 St

#### Bereich 01.02 KG 444 NIEDERSPANNUNGSINSTALLATIONSANLAGEN

*Hinweis: UV ZP1 (KG)*

**01.02.0001 Wandverteiler 950x550x205**
Installationsverteiler als Niederspannungs-Schaltgerätekombination DIN EN 60439-1, mit Seitenwänden, Rückwand, Tragschienen DIN EN 60715, Berührungsschutzabdeckungen DIN EN 50274, Rangier- und Verdrahtungskanäle, Kabeleinführungen, Zugentlastung für alle eingeführten Kabel/Leitungen, Beschriftung aller Geräte, Kabel/Leitungen, Einzel- oder Sammelschienen und Abdeckungen, mit Plantasche, Stromkreisliste und Stromlaufplan, partiell typgeprüft (PTSK), als Wandschrank, Schutzklasse II,
Maße H/B/T in mm: ca. 950/550/205;
IP41, mit zusätzlichem Klemmenraum

Anzahl Felder: 2
Anzahl Reihen: 6
Anzahl Platzeinheiten für Einbau Installationsgeräte / Klemmen: 120
Ausführung: Aufputz
Anzahl Schranktüren: 1
Anzahl der Schlösser: 1
Farbe: reinweiß
oberste zwei Reihen mit 15 mm hohen Hutschienen für Reihenklemmen in 150 mm Abstand und geschlossener Abdeckung
untere Reihen für 7,5 mm hohen Hutschienen in 150 mm Mittenabstand

Aufbau der Verteilungen gemäß
Zeichnungen Unterverteilungen
(Zeichnungen sind nicht beigefügt)

montieren der Verteilung und anschließen aller
ankommender und abgehender Kabel auf Reihenklemmen.

bestückt mit nachfolgenden Betriebsmitteln.
Menge: 1,000 St

*Hinweis: UV ZP2 (EG)*

**01.02.0002 Standverteiler 1850+100x550x205**
Installationsverteiler
0,4kV NS-Schaltanlage
Stahlblechgekapselte Niederspannungsschaltanlage
in Schrankbauform als PTSK nach DIN EN 60439 Teil 1,
anschlussfertig, bestehend aus Einzelschrank:
mit Sockel 100mm
ca. Abmessungen: (H/B/T in mm): 1850+100/550/205, 288 TE
Schutzart: IP 43,
Schutzmaßnahme:  mit Schutzleiter
Technische Daten:
- Bemessungsbetriebsspannung:  50 Hz, 230/400 V
- Steuerspannung:  50 Hz, 230 V
- Bemessungsisolationsspannung:  AC 1000 V / 50 Hz
- Überstromkategorie:  III
- mit Berührungsschutz hinter den Türen
- Sammelschiene IpK:  30 kA
- Sammelschienkennzeichnung:  L1,L2,L3,N,PE
- Ausführung 5-polig
- Umgebungstemperatur:  -5 bis +40 °C
- komplett verdrahtet
- Sammelschiene für D02 Schaltleisten
- Zu- und Ableitungen von oben
- mit Sicherungseinsätzen
- Schaltanlage werksseitig stückgeprüft nach PTSK
  DIN EN 60439 Teil 1
Dieses Protokoll ist Bestandteil der Dokumentation.
einschl. aller Zubehörteile:
wie PE- und  N-Klemmen, Abgangsklemmen und Klemmzubehör
Geräteträger, Berührungsschutzabdeckung,
Blindabdeckungen für
Reserveplätze, Stromkennzeichnung je Gerät
Aufhängeschienen und Leitungseinführungen,
Plantasche DIN A4 aus Kunststoff
RK Rangierkanal für Schrank, Breite 550 mm
Schwenkhebelgriff mit Zylinder
Leitungseinführungen IP 43

einschließlich:
Sicherheitsschloss PZ-Halbzylinder - Schließung in Abstimmung mit dem Nutzer,
Plantasche DIN A4 aus Kunststoff,
Graviertes Bezeichungsschild der Verteilung

montieren der Verteilung und anschließen aller
ankommender und abgehender Kabel auf Reihenklemmen.

bestückt mit nachfolgenden Betriebsmitteln einschl.
Sicherungen:
Menge: 1,000 St

*Hinweis: UV AP (1OG)*

**01.02.0003 Standverteiler 1850+100x550x205**
Installationsverteiler
0,4kV NS-Schaltanlage
Stahlblechgekapselte Niederspannungsschaltanlage
in Schrankbauform als PTSK nach DIN EN 60439 Teil 1,
anschlussfertig, bestehend aus Einzelschrank:
mit Sockel 100mm
ca. Abmessungen: (H/B/T in mm): 1850+100/550/205, 288 TE
Schutzart: IP 43,
Schutzmaßnahme:  mit Schutzleiter
Technische Daten:
- Bemessungsbetriebsspannung:  50 Hz, 230/400 V
- Steuerspannung:  50 Hz, 230 V
- Bemessungsisolationsspannung:  AC 1000 V / 50 Hz
- Überstromkategorie:  III
- mit Berührungsschutz hinter den Türen
- Sammelschiene IpK:  30 kA
- Sammelschienkennzeichnung:  L1,L2,L3,N,PE
- Ausführung 5-polig
- Umgebungstemperatur:  -5 bis +40 °C
- komplett verdrahtet
- Sammelschiene für D02 Schaltleisten
- Zu- und Ableitungen von oben
- mit Sicherungseinsätzen
- Schaltanlage werksseitig stückgeprüft nach PTSK
  DIN EN 60439 Teil 1
Dieses Protokoll ist Bestandteil der Dokumentation.
einschl. aller Zubehörteile:
wie PE- und  N-Klemmen, Abgangsklemmen und Klemmzubehör
Geräteträger, Berührungsschutzabdeckung,
Blindabdeckungen für
Reserveplätze, Stromkennzeichnung je Gerät
Aufhängeschienen und Leitungseinführungen,
Plantasche DIN A4 aus Kunststoff
RK Rangierkanal für Schrank, Breite 550 mm
Schwenkhebelgriff mit Zylinder
Leitungseinführungen IP 43

einschließlich:
Sicherheitsschloss PZ-Halbzylinder - Schließung in Abstimmung mit dem Nutzer,
Plantasche DIN A4 aus Kunststoff,
Graviertes Bezeichungsschild der Verteilung

montieren der Verteilung und anschließen aller
ankommender und abgehender Kabel auf Reihenklemmen.

bestückt mit nachfolgenden Betriebsmitteln einschl.
Sicherungen:
Menge: 1,000 St

*Hinweis: EINBAUGERÄTE*

**01.02.0004 Lasttrennschalter für Sicherungen 63A SaS**
Lasttrennschalter für Sicherungen D02 63A 3polig 60mm Sammelschiene

Montage auf 60 mm Sammelschienensystem DIN VDE 0638, DIN EN 60947-3, 400 V AC, 63 A,  AC22B, 50 kA mit Meldesystem für Sicherungsausfall. Schraubkappenlose Stecktechnik, bietet werksseitigen, dauerhaften Kontaktdruck. Keine Kontaktlockerung während des Betriebes. Abschließbar mit Vorhängeschloss, plombierbar, handunabhängige EIN-/AUS-Schaltung entnehmbarer Sicherungsstecker mit Fingerschutz. Bestückt mit D02-Hülsenpaßeinsatz nach Erfordernis D0-Sicherungseinsatz nach Erfordernis 1 bis 63A

inkl. Lieferung und Montage
Menge: 28,000 St

**01.02.0005 Lasttrennschalter für Sicherungen 63A HuS**
STLB-Bau 2006-04 054
Sicherungslasttrennschalter DIN EN 60947-3, als Reiheneinbaugerät, Maße DIN 43880, Bemessungsisolationsspannung 440 V AC, einschl. Passeinsatz und Schraubkappe, bedingter Bemessungskurzschlussstrom 50 kA, fingersicher DIN EN 50274, zur Montage auf Tragschiene DIN EN 60715, Baugröße D 02, Bemessungsbetriebsspannung 400 V AC, Gebrauchskategorie AC 22, 3polig, mit Sicherungseinsatz, Bemessungsstrom 50 A.
Menge: 5,000 St
Leistungsbereichkatalog: 054 KatLB

**01.02.0006 Lasttrenn- / Hauptschalter 3polig 160A**
Lasttrennschalter DIN EN IEC 60947-3 (VDE 0660-107), als Hauptschalter, gekapselt, 3-polig, Bemessungsbetriebsspannung 690 V AC, in Festeinbautechnik, mit Handantrieb, zur Montage auf Tragschiene DIN EN 60715 (VDE 0660-520), abschließbar, fingersicher DIN EN 50274 (VDE 0660-514), Bemessungsbetriebsstrom 160 A, Gehäuse aus Kunststoff.
Menge: 3,000 St

**01.02.0007 Einbausicherungssockel 3polig**
STLB-Bau 2006-04 054
Einbausicherungssockel DIN VDE 0636-301, einschl. Passeinsatz und Schraubkappe, Baugröße D 02, Bemessungsbetriebsspannung 400 V AC/250 V DC, zur Montage auf Tragschiene DIN EN 60715, mit Sicherungseinsatz, Bemessungsstrom 63 A, 3polig mit Abdeckung.
Menge: 1,000 St
Leistungsbereichkatalog: 054 KatLB

**01.02.0008 Einbausicherungssockel 3polig**
STLB-Bau 2006-04 054
Einbausicherungssockel DIN VDE 0636-301, einschl. Passeinsatz und Schraubkappe, Baugröße D 01, Bemessungsbetriebsspannung 400 V AC/250 V DC, zur Montage auf Tragschiene DIN EN 60715, mit Sicherungseinsatz, Bemessungsstrom 2 A, 3polig mit Abdeckung.
Menge: 1,000 St
Leistungsbereichkatalog: 054 KatLB

**01.02.0009 Leitungsschutzschalter 230/400VAC Ausschaltvermögen 6kA 1-polig Charakter.B 10A**
STLB-Bau 2019-04 054
Leitungsschutzschalter DIN EN 60898-1 (VDE 0641-11), als Reiheneinbaugerät, Maße DIN 43880, fingersicher DIN EN 50274 (VDE 0660-514),
Bemessungsbetriebsspannung 230/400 V AC, Bemessungsausschaltvermögen 6 kA, 1-polig, Auslösecharakteristik B, Bemessungsstrom 10 A, mit Aufnahmevorrichtung für Beschriftungsschild.
Menge: 35,000 St
Leistungsbereichkatalog: 054 KatLB

**01.02.0010 Leitungsschutzschalter 230/400VAC Ausschaltvermögen 6kA 1-polig Charakter.B 16A**
STLB-Bau 2019-04 054
Leitungsschutzschalter DIN EN 60898-1 (VDE 0641-11), als Reiheneinbaugerät, Maße DIN 43880, fingersicher DIN EN 50274 (VDE 0660-514),
Bemessungsbetriebsspannung 230/400 V AC, Bemessungsausschaltvermögen 6 kA, 1-polig, Auslösecharakteristik B, Bemessungsstrom 16 A, mit Aufnahmevorrichtung für Beschriftungsschild.
Menge: 100,000 St
Leistungsbereichkatalog: 054 KatLB

**01.02.0011 Leitungsschutzschalter 230/400VAC Ausschaltvermögen 6kA 3-polig Charakter.B 16A**
STLB-Bau 2019-04 054
Leitungsschutzschalter DIN EN 60898-1 (VDE 0641-11), als Reiheneinbaugerät, Maße DIN 43880, fingersicher DIN EN 50274 (VDE 0660-514),
Bemessungsbetriebsspannung 230/400 V AC, Bemessungsausschaltvermögen 6 kA, 3-polig, Auslösecharakteristik B, Bemessungsstrom 16 A, mit Aufnahmevorrichtung für Beschriftungsschild.
Menge: 25,000 St
Leistungsbereichkatalog: 054 KatLB

**01.02.0012 Leitungsschutzschalter 230/400VAC Ausschaltvermögen 6kA 1-polig Charakter.C 16A**
STLB-Bau 2019-04 054
Leitungsschutzschalter DIN EN 60898-1 (VDE 0641-11), als Reiheneinbaugerät, Maße DIN 43880, fingersicher DIN EN 50274 (VDE 0660-514),
Bemessungsbetriebsspannung 230/400 V AC, Bemessungsausschaltvermögen 6 kA, 1-polig, Auslösecharakteristik C, Bemessungsstrom 16 A, mit Aufnahmevorrichtung für Beschriftungsschild.
Menge: 10,000 St
Leistungsbereichkatalog: 054 KatLB

**01.02.0013 Leitungsschutzschalter 230/400VAC Ausschaltvermögen 6kA 1polig Charakter.B 20A**
STLB-Bau 2024-04 054
Leitungsschutzschalter DIN EN 60898-1 (VDE 0641-11), als Reiheneinbaugerät, Maße DIN 43880, fingersicher DIN EN 50274 (VDE 0660-514),
Bemessungsbetriebsspannung 230/400 V AC, Bemessungsausschaltvermögen 6 kA, 1-polig, Auslösecharakteristik B, Bemessungsstrom 20 A, mit Aufnahmevorrichtung für Beschriftungsschild.
Menge: 1,000 St
Leistungsbereichkatalog: 054 KatLB

**01.02.0014 Leitungsschutzschalter 230/400VAC Ausschaltvermögen 6kA 1polig Charakter.B 40A**
STLB-Bau 2024-04 054
Leitungsschutzschalter DIN EN 60898-1 (VDE 0641-11), als Reiheneinbaugerät, Maße DIN 43880, fingersicher DIN EN 50274 (VDE 0660-514),
Bemessungsbetriebsspannung 230/400 V AC, Bemessungsausschaltvermögen 6 kA, 1-polig, Auslösecharakteristik B, Bemessungsstrom 40 A, mit Aufnahmevorrichtung für Beschriftungsschild.
Menge: 1,000 St
Leistungsbereichkatalog: 054 KatLB

**01.02.0015 Leitungsschutzschalter 230/400VAC Ausschaltvermögen 6kA 3polig Charakter.B 25A**
STLB-Bau 2024-04 054
Leitungsschutzschalter DIN EN 60898-1 (VDE 0641-11), als Reiheneinbaugerät, Maße DIN 43880, fingersicher DIN EN 50274 (VDE 0660-514),
Bemessungsbetriebsspannung 230/400 V AC, Bemessungsausschaltvermögen 6 kA, 3-polig, Auslösecharakteristik B, Bemessungsstrom 25 A, mit Aufnahmevorrichtung für Beschriftungsschild.
Menge: 1,000 St
Leistungsbereichkatalog: 054 KatLB

**01.02.0016 Leitungsschutzschalter 230/400VAC Ausschaltvermögen 6kA 3polig Charakter.C 40A**
STLB-Bau 2024-04 054
Leitungsschutzschalter DIN EN 60898-1 (VDE 0641-11), als Reiheneinbaugerät, Maße DIN 43880, fingersicher DIN EN 50274 (VDE 0660-514),
Bemessungsbetriebsspannung 230/400 V AC, Bemessungsausschaltvermögen 6 kA, 3-polig, Auslösecharakteristik C, Bemessungsstrom 40 A, mit Aufnahmevorrichtung für Beschriftungsschild.
Menge: 1,000 St
Leistungsbereichkatalog: 054 KatLB

**01.02.0017 Fehlerstromschutzschalter 40 A**
STLB-Bau 2009-10 054
Fehlerstromschutzschalter DIN EN 61008-1, als Reiheneinbaugerät, Maße DIN 43880, fingersicher DIN EN 50274, Typ A pulsstromsensitiv, Bemessungsstrom 40 A, Bemessungsfehlerstrom 30 mA, 3-polig + N, 400 V AC, Kurzschlussfestigkeit 10 kA, stoßstromfest bis 250 A, mit Handbetätigung, mit Aufnahmevorrichtung für Beschriftungsschild.
Menge: 20,000 St
Leistungsbereichkatalog: 054 KatLB

**01.02.0018 Fehlerstromschutzschalter Überstromsch. B 16A Fehlerstrom 30mA einpolig+N 230VAC**
Fehlerstromschutzschalter mit Überstromschutz DIN EN 61009-1, als Reiheneinbaugerät, Maße DIN 43880, fingersicher DIN EN 50274, Auslösecharakteristik B DIN EN 60898-1, Bemessungsstrom 16 A, Bemessungsfehlerstrom 30 mA, einpolig + N, 230 V AC, Kurzschlussfestigkeit 6 kA, stoßstromfest bis 250 A, mit Handbetätigung, mit Aufnahmevorrichtung für Beschriftungsschild.
für 1 TE.
Menge: 6,000 St

**01.02.0019 Reihenklemme 690V einstöckig bis 35mm2 Tragschiene**
STLB-Bau 2019-04 054
Reihenklemme DIN EN 60947-7-1 (VDE 0611-1), Bemessungsisolationsspannung 690 V AC, Isolationsgruppe C, einstöckig, für Leiterquerschnitt bis 35 mm2, mit Schraubanschlüssen, Klemmenträger aus selbstlöschendem oder nichtbrennbarem Isolierstoff, zur Montage auf Tragschiene DIN EN 60715, einschl. systemgebundenem Zubehör mit dauerhafter Anschlussbezeichnung.
Menge: 20,000 St
Leistungsbereichkatalog: 054 KatLB

**01.02.0020 Reihenklemme 690V einstöckig bis 16mm2 Tragschiene**
STLB-Bau 2019-04 054
Reihenklemme DIN EN 60947-7-1 (VDE 0611-1), Bemessungsisolationsspannung 690 V AC, Isolationsgruppe C, einstöckig, für Leiterquerschnitt bis 16 mm2, mit Schraubanschlüssen, zur Montage auf Tragschiene DIN EN 60715, einschl. systemgebundenem Zubehör mit dauerhafter Anschlussbezeichnung.
Menge: 20,000 St
Leistungsbereichkatalog: 054 KatLB

**01.02.0021 Reihenklemme 690V einstöckig bis 2,5mm2 Tragschiene**
STLB-Bau 2022-04 054
Reihenklemme DIN EN 60947-7-1 (VDE 0611-1), Bemessungsisolationsspannung 690 V AC, Isolationsgruppe C, einstöckig, für Leiterquerschnitt bis 2,5 mm2, mit Schraubanschlüssen, zur Montage auf Tragschiene DIN EN 60715 (VDE 0660-520), einschl. systemgebundenem Zubehör mit dauerhafter Anschlussbezeichnung.
Menge: 30,000 St
Leistungsbereichkatalog: 054 KatLB

**01.02.0022 Neutralleiter-Reihenklemme 690V bis 2,5mm2 Tragschiene**
STLB-Bau 2019-04 054
Neutralleiter-Reihenklemme DIN EN 60947-7-1 (VDE 0611-1), Bemessungsisolationsspannung 690 V AC, für Leiterquerschnitt bis 2,5 mm2, mit Schraubanschlüssen, zur Montage auf Tragschiene DIN EN 60715, einschl. systemgebundenem Zubehör mit dauerhafter Anschlussbezeichnung.
Menge: 30,000 St
Leistungsbereichkatalog: 054 KatLB

**01.02.0023 Schutzleiter-Reihenklemme bis 2,5mm2 Tragschiene**
STLB-Bau 2019-04 054
Schutzleiter-Reihenklemme DIN EN 60947-7-2 (VDE 0611-3), für Leiterquerschnitt bis 2,5 mm2, mit Schraubanschlüssen, zur Montage auf Tragschiene DIN EN 60715, einschl. systemgebundenem Zubehör mit dauerhafter Anschlussbezeichnung.
Menge: 30,000 St
Leistungsbereichkatalog: 054 KatLB

**01.02.0024 Reihenklemme 690V 2-stöckig bis 2,5mm2 Tragschiene**
STLB-Bau 2019-04 054
Reihenklemme DIN EN 60947-7-1 (VDE 0611-1), Bemessungsisolationsspannung 690 V AC, Isolationsgruppe C, 2-stöckig, für Leiterquerschnitt bis 2,5 mm2, mit Schraubanschlüssen, zur Montage auf Tragschiene DIN EN 60715.
Menge: 10,000 St
Leistungsbereichkatalog: 054 KatLB

**01.02.0025 Reihenklemme 690V 3-stöckig bis 2,5mm2 Tragschiene**
STLB-Bau 2019-04 054
Reihenklemme DIN EN 60947-7-1 (VDE 0611-1), Bemessungsisolationsspannung 690 V AC, Isolationsgruppe C, 3-stöckig, für Leiterquerschnitt bis 2,5 mm2, mit Schraubanschlüssen, zur Montage auf Tragschiene DIN EN 60715, einschl. systemgebundenem Zubehör mit dauerhafter Anschlussbezeichnung.
Menge: 200,000 St
Leistungsbereichkatalog: 054 KatLB

*Hinweis: KABEL UND LEITUNGEN*

**01.02.0026 Installationsleitung NYM-J 3x1,5 auf vorh. Kabelleiter/Kabelrinne**
STLB-Bau 2006-04 053
Installationsleitung DIN VDE 0250-204 NYM-J 3 x 1,5, Cu-Zahl 43, auf vorhandene Kabelleiter oder -rinnen oder in offene Kanäle.
Menge: 800,000 m
Leistungsbereichkatalog: 053 KatLB

**01.02.0027 Installationsleitung NYM-J 3x2,5 auf vorh. Kabelleiter/Kabelrinne**
STLB-Bau 2006-04 053
Installationsleitung DIN VDE 0250-204 NYM-J 3 x 2,5, Cu-Zahl 72, auf vorhandene Kabelleiter oder -rinnen oder in offene Kanäle.
Menge: 2000,000 m
Leistungsbereichkatalog: 053 KatLB

**01.02.0028 Installationsleitung NYM-J 5x1,5 auf vorh. Kabelleiter/Kabelrinne**
STLB-Bau 2006-04 053
Installationsleitung DIN VDE 0250-204 NYM-J 5 x 1,5, Cu-Zahl 72, auf vorhandene Kabelleiter oder -rinnen oder in offene Kanäle.
Menge: 500,000 m
Leistungsbereichkatalog: 053 KatLB

**01.02.0029 Installationsleitung NYM-J 5x2,5 auf vorh. Kabelleiter/Kabelrinne**
STLB-Bau 2006-04 053
Installationsleitung DIN VDE 0250-204 NYM-J 5 x 2,5, Cu-Zahl 120, auf vorhandene Kabelleiter oder -rinnen oder in offene Kanäle.
Menge: 500,000 m
Leistungsbereichkatalog: 053 KatLB

**01.02.0030 Installationsleitung NYM-J 5x4 auf vorh. Kabelleiter/Kabelrinne**
STLB-Bau 2006-04 053
Installationsleitung DIN VDE 0250-204 NYM-J 5 x 4, Cu-Zahl 192, auf vorhandene Kabelleiter oder -rinnen oder in offene Kanäle.
Menge: 50,000 m
Leistungsbereichkatalog: 053 KatLB

**01.02.0031 Installationsleitung NYM-J 5x6 auf vorh. Kabelleiter/Kabelrinne**
STLB-Bau 2006-04 053
Installationsleitung DIN VDE 0250-204 NYM-J 5 x 6, Cu-Zahl 288, auf vorhandene Kabelleiter oder -rinnen oder in offene Kanäle.
Menge: 50,000 m
Leistungsbereichkatalog: 053 KatLB

**01.02.0032 Installationsleitung NYM-J 5x10 auf vorh. Kabelleiter/Kabelrinne**
STLB-Bau 2006-04 053
Installationsleitung DIN VDE 0250-204 NYM-J 5 x 10, Cu-Zahl 480, auf vorhandene Kabelleiter oder -rinnen oder in offene Kanäle.
Menge: 10,000 m
Leistungsbereichkatalog: 053 KatLB

**01.02.0033 Installationsleitung NYM-J 5x16 auf vorh. Kabelleiter/Kabelrinne**
STLB-Bau 2006-04 053
Installationsleitung DIN VDE 0250-204 NYM-J 5 x 16, Cu-Zahl 768, auf vorhandene Kabelleiter oder -rinnen oder in offene Kanäle.
Menge: 25,000 m
Leistungsbereichkatalog: 053 KatLB

**01.02.0034 Installationsleitung NYM-J 5x25 auf vorh. Kabelleiter/Kabelrinne**
STLB-Bau 2006-04 053
Installationsleitung DIN VDE 0250-204 NYM-J 5 x 16, Cu-Zahl 768, auf vorhandene Kabelleiter oder -rinnen oder in offene Kanäle.
Menge: 70,000 m
Leistungsbereichkatalog: 053 KatLB

**01.02.0035 Installationsleitung NYM-J 3x1,5 UP**
STLB-Bau 2009-10 053
Installationsleitung DIN VDE 0250-204 NYM-J 3 x 1,5, Cu-Zahl 43, unter Putz.
Menge: 200,000 m
Leistungsbereichkatalog: 053 KatLB

**01.02.0036 Installationsleitung NYM-J 3x2,5 UP**
STLB-Bau 2009-10 053
Installationsleitung DIN VDE 0250-204 NYM-J 3 x 2,5, Cu-Zahl 72, unter Putz.
Menge: 500,000 m
Leistungsbereichkatalog: 053 KatLB

**01.02.0037 Installationsleitung NYM-J 5x1,5 UP**
STLB-Bau 2009-10 053
Installationsleitung DIN VDE 0250-204 NYM-J 5 x 1,5, Cu-Zahl 72, unter Putz.
Menge: 100,000 m
Leistungsbereichkatalog: 053 KatLB

**01.02.0038 Installationsleitung NYM-J 5x2,5 UP**
STLB-Bau 2009-10 053
Installationsleitung DIN VDE 0250-204 NYM-J 5 x 2,5, Cu-Zahl 120, unter Putz.
Menge: 100,000 m
Leistungsbereichkatalog: 053 KatLB

*Hinweis: HINWEIS*
Die Kabelschlitze werden bauseits verschlossen.
Die Unterputz verlegten Leitungen werden sicher im Kabelschlitz befestigt.

**01.02.0039 Installationsleitung NYM-J 3x1,5 anschließen**
STLB-Bau 2022-04 053
Installationsleitung DIN VDE 0250-204 (VDE 0250-204) NYM-J 3 x 1,5, Cu-Zahl 43, nur anschließen an beigestellte Betriebsmittel, einschl. Verbindungsmittel.
Menge: 20,000 St
Leistungsbereichkatalog: 053 KatLB

**01.02.0040 Installationsleitung NYM-J 5x2,5 anschließen**
STLB-Bau 2024-04 053
Installationsleitung DIN VDE 0250-204 (VDE 0250-204) NYM-J 5 x 2,5, Cu-Zahl 120, nur anschließen an beigestellte Betriebsmittel, einschl. Verbindungsmittel.
Menge: 30,000 St
Leistungsbereichkatalog: 053 KatLB

**01.02.0041 PYCYM 2 x 2 x 0,8 mm²**
Installationskabel mit statischem Schirm
MSR-Leitung,
DIN VDE 0207 und 0815
PYCYM 2 x 2 x 0,8 mm².
Menge: 100,000 m

*Hinweis: VERLEGESYSTEME*

**01.02.0042 Kabelleiter Stahl bandverz H 60mm B 300mm**
STLB-Bau 2019-04 053
Kabelleiter für Kabelträgersystem DIN EN 61537 (VDE 0639), Sprossenabstand 300 mm, mit einem Trennsteg, einschl. aller systembedingten Form- und Verbindungsstücke, aus bandverzinktem Stahl DIN EN 10346, Seitenhöhe mind. 60 mm, Breite mind. 300 mm.
Menge: 15,000 m
Leistungsbereichkatalog: 053 KatLB

**01.02.0043 Kabelrinne Stahl bandverz H 60mm B 300mm**
STLB-Bau 2019-04 053
Kabelrinne für Kabelträgersystem DIN EN 61537 (VDE 0639), gelocht, mit einem Trennsteg, aus bandverzinktem Stahl DIN EN 10346, Seitenhöhe mind. 60 mm, Breite mind. 300 mm.
Menge: 5,000 m
Leistungsbereichkatalog: 053 KatLB

**01.02.0044 Kabelrinne Stahl bandverz H 60mm B 200mm**
STLB-Bau 2019-04 053
Kabelrinne für Kabelträgersystem DIN EN 61537 (VDE 0639), gelocht, mit einem Trennsteg, aus bandverzinktem Stahl DIN EN 10346, Seitenhöhe mind. 60 mm, Breite mind. 200 mm.
Menge: 85,000 m
Leistungsbereichkatalog: 053 KatLB

**01.02.0045 Trennsteg für Kabelrinne Höhe 60mm.**
Menge: 90,000 m

**01.02.0046 Stiel Ausleger Kabelrinne Stahl bandverz U-Profil Deckenbefestigung L bis 400mm**
STLB-Bau 2024-04 053
Stiel für Ausleger für Kabelrinne, aus bandverzinktem Stahl DIN EN 10346, als U-Profil, an Decke befestigen mit bauaufsichtlich zugelassenen Dübeln, Stiellänge bis 400 mm.
Menge: 90,000 St
Leistungsbereichkatalog: 053 KatLB

**01.02.0047 Ausleger Kabelrinne Stahl bandverz bis 8,5kN L 400mm an Stielen**
STLB-Bau 2024-04 053
Ausleger für Kabelrinne, aus bandverzinktem Stahl DIN EN 10346, Tragfähigkeit bis 8,5 kN, Länge 400 mm, an Stielen, einseitig, Stiele werden gesondert vergütet.
Menge: 90,000 St
Leistungsbereichkatalog: 053 KatLB

**01.02.0048 C-Profilschiene 18/35mm Stahl, verzinkt**
C-Profilschiene, H/B 18/35 mm, gelocht, aus Stahl,
Breite: 35 mm, in Teillängen,
verzinkt, an der Wand aus Mauerwerk befestigen mit bauaufsichtlich zugelassenen Dübeln.
Menge: 50,000 m

**01.02.0049 Bügelschelle 16**
Bügelschelle
Material: Stahl
Geeignet für Durchmesser: 12 bis 16 mm
Max. Anzahl der Kabel: 1
Montage des Bügels: C-Profilschiene (18/35 mm)
Montage des Kabels: Schraube
Material der Druckwanne: Stahl.
Menge: 30,000 St

**01.02.0050 Bügelschelle 22**
Bügelschelle
Material: Stahl,
Geeignet für Durchmesser: 18 bis 22 mm,
Max. Anzahl der Kabel: 1,
Montage des Bügels: C-Profilschiene (18/35 mm),
Montage des Kabels: Schraube,
Material der Druckwanne: Kunststoff.
Menge: 30,000 St

**01.02.0051 Bügelschelle 40**
Bügelschelle
Material: Stahl
Geeignet für Durchmesser: 34 bis 40 mm
Max. Anzahl der Kabel: 1
Montage des Bügels: C-Profilschiene (18/35 mm)
Montage des Kabels: Schraube
Material der Druckwanne: Kunststoff.
Menge: 10,000 St

**01.02.0052 Sammelhalterung 8**
Sammelhalterung
Max. Höhe 7 cm,
Befestigung an Wand und Decke,
Öffnen und Schließen der Halterung,
Fassungsvermögen 8 Kabel bis 5x2,5m².
schwer entflammbar.
Menge: 100,000 St

**01.02.0053 Sammelhalterung 15**
Sammelhalterung
Max. Höhe 7 cm,
Befestigung an Wand und Decke,
Öffnen und Schließen der Halterung,
Fassungsvermögen 15 Kabel bis 5x2,5m².
schwer entflammbar.
Menge: 100,000 St

**01.02.0054 Sammelhalterung 30**
Sammelhalterung
Max. Höhe 8 cm,
Befestigung an Wand und Decke,
Öffnen und Schließen der Halterung,
Fassungsvermögen 30 Kabel bis 5x2,5m².
schwer entflammbar.
Menge: 30,000 St

**01.02.0055 Dübel für Dämmfassade**
Dübel für Dämmfassade
wärmebrückenfreie Installation,
zum nachträglichen Befestigen von Leuchten und  Lautsprechern in gedämmten Aussenfassaden.
Menge: 20,000 St

**01.02.0056 Kabeleinzelhalterung**
Kabeleinzelhalterung
Befestigung an Wand und Decke,
Öffnen und Schließen der Halterung,
Fassungsvermögen 1 Kabel bis 5x2,5m².
schwer entflammbar.
Menge: 300,000 St

**01.02.0057 Elektroinstallationskanal Leitungsführung H/B 15/30mm PVC-U**
STLB-Bau 2021-10 053
Elektroinstallationskanal DIN EN 50085-2-1 (VDE 0604-2-1) als Leitungsführungskanal, Außenmaße H/B mind. 15/30 mm, aus PVC-U, einschl. aller systembedingten Form- und Verbindungsstücke, auf Mauerwerk.
Menge: 20,000 m
Leistungsbereichkatalog: 053 KatLB

**01.02.0058 Elektroinstallationskanal Geräteeinbau H/B 70/110mm Stahl bandverz**
STLB-Bau 2021-10 053
Elektroinstallationskanal DIN EN 50085-2-1 (VDE 0604-2-1) als Geräteeinbaukanal, mit übergreifendem Oberteil, Außenmaße H/B mind. 70/110 mm, aus bandverzinktem Stahl DIN EN 10346, einschl. elektrisch dauerhaft leitfähiger Verbindung, Oberteil aus bandverzinktem Stahl DIN EN 10346, mit einem Trennsteg, aus Kunststoff, einschl. aller systembedingten Form- und Verbindungsstücke, auf Mauerwerk.
Menge: 20,000 m
Leistungsbereichkatalog: 053 KatLB

*Hinweis: INSTALLATIONSMATERIAL*

*Hinweis: Vorbemerkung Installationsmaterial*
Das gesamte Standard UP-Installationsmaterial ist mit
unverwechelbarem Beschriftungsfeld im Rahmen zu liefern.
Das gesamte Installationsmaterial ist zu beschriften.
Preise sind hierfür mit einzukalkulieren.

Für die Kalkulation des Installationsmaterials gilt
wenn nicht anders vermerkt:

einschließlich
- der Abdeckung und des Rahmens,
- der Einbaudose,
-der speziellen Einbaudose für das
Installationsmaterial liefern

- Erstellen der Bohrlöcher,
- Einbauschalterdose liefern und in Bohrlöcher
einsetzen, montieren und anschließen.

**Ausführungsbeschreibung 1 Bei den nachfolgenden Installationsgeräten**
*Bei den nachfolgenden Installationsgeräten*
Bei den nachfolgenden Installationsgeräten ist jeweils
ein einheitliches Programm eines Fabrikates zu
verwenden.
Unterputzprogramm: Fläche
Farbe: reinweiß/polarweiß
55 mm Schalterprogramm

**01.02.0059 Wippentaster DIN EN 60669-1 1polig,**
Wippentaster DIN EN 60669-1 1polig,
10 A, 250 V AC, zum Einbau in Gerätedose einschl. Bedienelement und Abdeckrahmen, mit Beschriftungsfeld,  in Standardausführung des Herstellers, Schutzart IP 2X DIN EN 60529, Einsatz mit Schrauben befestigen.
Menge: 1,000 St

**01.02.0060 Wippentaster DIN EN 60669-1 1polig,**
Wippentaster DIN EN 60669-1 1polig,
10 A, 250 V AC,
mit eingebauter Orientierunglampe
zum Einbau in Gerätedose einschl. Bedienelement und Abdeckrahmen, mit Beschriftungsfeld,  in Standardausführung des Herstellers, Schutzart IP 2X DIN EN 60529, Einsatz mit Schrauben befestigen.
Menge: 23,000 St

**01.02.0061 Wippschalter einpolig Aus/Wechsel, 10A,250V Einbau in Gerätedose IP 2X**
STLB-Bau 2006-04 053
Wippschalter DIN EN 60669-1 einpolig, Aus/Wechsel, 10 A, 250 V AC, zum Einbau in Gerätedose einschl. Bedienelement und Abdeckrahmen, mit Beschriftungsfeld, in Standardausführung des Herstellers, Schutzart IP 2X DIN EN 60529, Einsatz mit Schrauben befestigen.
Menge: 50,000 St
Leistungsbereichkatalog: 053 KatLB

**01.02.0062 Wippschalter einpolig Serien, 10A,250V Einbau in Gerätedose IP 2X**
STLB-Bau 2006-04 053
Wippschalter DIN EN 60669-1 einpolig, Serien, 10 A, 250 V AC, zum Einbau in Gerätedose einschl. Bedienelement und Abdeckrahmen, mit Beschriftungsfeld, in Standardausführung des Herstellers, Schutzart IP 2X DIN EN 60529, Einsatz mit Schrauben befestigen.
Menge: 1,000 St
Leistungsbereichkatalog: 053 KatLB

**01.02.0063 Wippschalter einpolig Aus/Wechsel, 10A,250V Aufputzausführung IP 44**
STLB-Bau 2006-04 053
Wippschalter DIN EN 60669-1 einpolig, Aus/Wechsel, 10 A, 250 V AC, in Aufputzausführung, mit Beschriftungsfeld, mit Kontrolllampe, Schutzart IP 44 DIN EN 60529.
Menge: 5,000 St
Leistungsbereichkatalog: 053 KatLB

**01.02.0064 Wippschalter einpolig Serien, 10A,250V Aufputzausführung IP 44**
Wippschalter DIN EN 60669-2polig, Serien, 10 A, 250 V AC, in Aufputzausführung, mit Beschriftungsfeld, mit Kontrolllampe, Schutzart IP 44 DIN EN 60529.
Menge: 2,000 St

**01.02.0065 Jalousieschalter 250V 10A**
Jalousieschalter 250 V AC, 10 A, als Wipptaster, Farbton reinweiß, RAL 9010, in Gerätedose, einschl. Bedienelement, mit Beschriftungsfeld und Symbolaufdruck, Schutzart IP 2X DIN EN 60529 (VDE 0470-1), Einsatz mit Schrauben befestigen.
Menge: 25,000 St

**01.02.0066 Bruchsicherer Schlüsseltaster Wechsel/Wechsel 10A 250V AP**
Bruchsicherer Schlüsseltaster DIN EN 60669-1 mit Profilhalbzylinder Wechsel/Wechsel, 10 A, 250 V AC, Farbton weiß, RAL 1013, in Aufputzgehäuse, mit Beschriftungsfeld, Einsatz mit Schrauben befestigen,
Zur Bedienung der Sonnenschutzsteuerungen,
Alle Profilzylinder gleichschließend,
mit je einem Schlüssel
mit Kanaleinführung für Kabelkanal 15 x 15mm.
Menge: 2,000 St

**01.02.0067 Steckdose Gerätedose IP2X**
Schutzkontaktsteckdose DIN VDE 0620-1 (VDE 0620-1), 250 V AC, 16 A, in Gerätedose, einschl. Zentralplatte, mit Beschriftungsfeld, Schutzart IP 2X DIN EN 60529 (VDE 0470-1), Einsatz mit Schrauben befestigen.
Menge: 200,000 St

**01.02.0068 Schutzkontaktsteckdose Gerätedose IP2X, EDV**
Schutzkontaktsteckdose DIN VDE 0620-1, 16 A, 250 V AC, in Gerätedose, einschl. Zentralplatte und Abdeckrahmen, mit Beschriftungsfeld, Schutzart IP 2X DIN EN 60529, Einsatz mit Schrauben befestigen
Farbe: Orange mit Beschriftung "EDV".
Menge: 20,000 St

**01.02.0069 Schutzkontaktsteckdose Aufputzausführung IP 44**
STLB-Bau 2006-04 053
Schutzkontaktsteckdose DIN VDE 0620-1, 16 A, 250 V AC, in Aufputzausführung, mit Beschriftungsfeld, in Standardausführung des Herstellers, Schutzart IP 44 DIN EN 60529, Einsatz mit Schrauben befestigen.
Menge: 10,000 St
Leistungsbereichkatalog: 053 KatLB

**01.02.0070 Aufbaugehäuse 1Installationsgerät Mauerwerk**
STLB-Bau 2019-04 053
Aufbaugehäuse für Einbau von Unterputz-Installationsgeräten, für ein Gerät, auf Mauerwerk.
Menge: 10,000 St
Leistungsbereichkatalog: 053 KatLB

**01.02.0071 CEE-Steckdose Klappdeckel 3-polig 230V 16A Beschriftungsfeld IP44**
STLB-Bau 2019-04 053
CEE-Steckdose DIN EN 60309-2 (VDE 0623-2), mit Klappdeckel, 3-polig, Bemessungsbetriebsspannung 230 V AC, 16 A, mit Beschriftungsfeld, Schutzart IP 44 DIN EN 60529 (VDE 0470-1).
Menge: 2,000 St
Leistungsbereichkatalog: 053 KatLB

**01.02.0072 CEE-Steckdose Klappdeckel 3polig 230V 32A Beschriftungsfeld IP44**
STLB-Bau 2024-04 053
CEE-Steckdose DIN EN 60309-2 (VDE 0623-2), mit Klappdeckel, 3-polig, Bemessungsbetriebsspannung 230 V AC, 32 A, mit Beschriftungsfeld, Schutzart IP 44 DIN EN 60529 (VDE 0470-1).
Menge: 2,000 St
Leistungsbereichkatalog: 053 KatLB

**01.02.0073 Geräteanschlussdose Aufputzausführung bis 5x2,5mm2**
STLB-Bau 2006-04 053
Geräteanschlussdose DIN EN 60670-1 in Aufputzausführung, mit Verbindungsklemmen bis 2,5 mm2, 5polig 400 V AC.
Menge: 5,000 St
Leistungsbereichkatalog: 053 KatLB

**01.02.0074 Abzweigkasten Kunststoff 80/80mm T 50mm IP54 5x4mm2**
STLB-Bau 2009-10 053
Verbindungsdose DIN EN 60670-1 als Abzweigkasten, aus Kunststoff, Grundfläche mind. 80 mm x 80 mm, Tiefe mind. 50 mm, Schutzart IP 54 DIN EN 60529, mit 5 Klemmen 4 mm2, auf Beton.
Menge: 50,000 St
Leistungsbereichkatalog: 053 KatLB

**01.02.0075 Abzweigkasten Kunststoff 80x80mm T mind. 50mm 5 Klemmen 4mm2 in Installationskanal**
STLB-Bau 2006-04 053
Verbindungsdose DIN EN 60670-1 als Abzweigkasten, aus Kunststoff, Grundfläche mind. 80 mm x 80 mm, Tiefe mind. 50 mm, mit 5 Klemmen 4 mm2, in Installationskanal.
Menge: 10,000 St
Leistungsbereichkatalog: 053 KatLB

**01.02.0076 Bewegungsmelder 230V Infrarotsensor IP2X 360Grad Reichweite 12m COM integr.Dämmerungsschalter 5-300lx Ausschaltverzögerung 60 s**
STLB-Bau 2024-04 053
Bewegungsmelder für 230 V AC, zum Einbau in Geräteverbindungsdose, mit Infrarotsensor, Schutzart IP 2X DIN EN 60529 (VDE 0470-1), Erfassungsbereich 360 Grad, Farbton reinweiß RAL 9010, Reichweite 12 m, mit Unterkriechschutz, Schnittstelle COM, mit integriertem Dämmerungsschalter, Einstellbereich 5 bis 300 lx,
Mindestausschaltverzögerung '60' s, für Deckenmontage, in abgehängte Decke, Montagehöhe bis 3 m.
Menge: 3,000 St
Leistungsbereichkatalog: 053 KatLB

*Hinweis: INSTALLATIONSROHRE*

**01.02.0077 Elektroinstallationsrohr PVC-U AD 25mm UP Fräsen**
STLB-Bau 2009-10 053
Elektroinstallationsrohr DIN EN 61386, Maße DIN EN 60423, aus PVC-U, einwandig, gewellt, flexibel, Außendurchmesser 25 mm, Druckbeanspruchung mittel, Schlagbeanspruchung mittel, Verlegung unter Putz, einschl. Fräsen in Mauerwerk.
Menge: 50,000 m
Leistungsbereichkatalog: 053 KatLB

**01.02.0078 Elektroinstallationsrohr PVC-U AD 25mm auf Rohdecke**
STLB-Bau 2009-10 053
Elektroinstallationsrohr DIN EN 61386, Maße DIN EN 60423, aus PVC-U, einwandig, gewellt, flexibel, Außendurchmesser 25 mm, Druckbeanspruchung schwer, Schlagbeanspruchung schwer, Verlegung auf Rohdecke.
Menge: 50,000 m
Leistungsbereichkatalog: 053 KatLB

**01.02.0079 Elektroinstallationsrohr PVC-U AD 32mm auf Rohdecke**
STLB-Bau 2009-10 053
Elektroinstallationsrohr DIN EN 61386, Maße DIN EN 60423, aus PVC-U, einwandig, gewellt, flexibel, Außendurchmesser 32 mm, Druckbeanspruchung schwer, Schlagbeanspruchung schwer, Verlegung auf Rohdecke.
Menge: 50,000 m
Leistungsbereichkatalog: 053 KatLB

**01.02.0080 Elektroinstallationsrohr PE-HD AD 20mm AP Abstandsschellen**
STLB-Bau 2009-10 053
Elektroinstallationsrohr DIN EN 61386, Maße DIN EN 60423, aus PE-HD, einwandig, glatt, starr, Außendurchmesser 20 mm, Druckbeanspruchung schwer, Schlagbeanspruchung schwer, Verlegung offen, auf Putz, mit Abstandsschellen.
Menge: 20,000 m
Leistungsbereichkatalog: 053 KatLB

**01.02.0081 Elektroinstallationsrohr PE-HD AD 25mm AP Abstandsschellen**
STLB-Bau 2009-10 053
Elektroinstallationsrohr DIN EN 61386, Maße DIN EN 60423, aus PE-HD, einwandig, glatt, starr, Außendurchmesser 25 mm, Druckbeanspruchung schwer, Schlagbeanspruchung schwer, Verlegung offen, auf Putz, mit Abstandsschellen.
Menge: 50,000 m
Leistungsbereichkatalog: 053 KatLB

**01.02.0082 Elektroinstallationsrohr PE-HD AD 32mm AP Abstandsschellen**
STLB-Bau 2009-10 053
Elektroinstallationsrohr DIN EN 61386, Maße DIN EN 60423, aus PE-HD, einwandig, glatt, starr, Außendurchmesser 32 mm, Druckbeanspruchung schwer, Schlagbeanspruchung schwer, Verlegung offen, auf Putz, mit Abstandsschellen.
Menge: 20,000 m
Leistungsbereichkatalog: 053 KatLB

*Hinweis: UNTERPUTZDOSEN FÜR ZUS. INSTALLATIONEN*

**01.02.0083 Geräteverbindungsdose Kunststoff Innendurchm. 60mm T 62mm UP Mauerwerk**
STLB-Bau 2024-04 053
Geräteverbindungsdose DIN EN IEC 60670-1 (VDE 0606-1) und DIN 49073, aus Kunststoff, Innendurchmesser 60 mm, Tiefe 62 mm, mit Schrauben, Unterputz, in Mauerwerk.
Menge: 40,000 St
Leistungsbereichkatalog: 053 KatLB

**01.02.0084 Geräteverbindungsdose Kunststoff Innendurchm. 60mm T 62mm UP Hohlwand**
STLB-Bau 2024-04 053
Geräteverbindungsdose DIN EN IEC 60670-1 (VDE 0606-1) und DIN 49073, aus Kunststoff, Innendurchmesser 60 mm, Tiefe 62 mm, mit Schrauben, Unterputz, in Hohlwand.
Menge: 10,000 St
Leistungsbereichkatalog: 053 KatLB

**01.02.0085 Geräteverbindungsdose Kunststoff Innendurchm. 60mm T 62mm UP Mauerwerk**
STLB-Bau 2024-04 053
Geräteverbindungsdose DIN EN IEC 60670-1 (VDE 0606-1) und DIN 49073, aus Kunststoff, Innendurchmesser 60 mm, Tiefe 62 mm, mit einem seitlichen Klemmraum, mit Schrauben, Unterputz, in Mauerwerk.
Menge: 10,000 St
Leistungsbereichkatalog: 053 KatLB

**01.02.0086 Geräteanschlussdose, UP, als Herdanschlussdose**
Geräteanschlussdose DIN VDE 0606 mit Gehäuse
als Herdanschlußdose in Unter- oder Aufputzausführung,
mit Verbindungsklemmen bis 2,5 mm², 5polig 400 V AC.
Menge: 2,000 St

**01.02.0087 Blindabdeck.**
STLB-Bau 2009-10 053
Blindabdeckung, einschl. anteiligem Abdeckrahmen.
Menge: 50,000 St
Leistungsbereichkatalog: 053 KatLB

*Hinweis: ZULAGEN*

**01.02.0088 Zulage für UP-Dose Luftdicht**
Menge: 100,000 St

#### Bereich 01.03 KG 445 BELEUCHTUNGSANLAGEN

*Hinweis: HINWEIS*
Es ist eine Bemusterungsliste zur Freigabe vorzulegen.

*Hinweis: INNENLEUCHTEN*

**01.03.0001 Anbauleuchte Treppenhaus**
Dekorative, runde Anbauleuchte mit einem opalen, zylindrischen Diffusor aus PMMA.Für Wand- oder Deckenmontage.Geeignet zur Anwendung in HACCP, IFS und/oder BRC Global Standard Food zertifizierten Unternehmen.Mit lambertscher Lichtstärkeverteilung.Lichtstärkeverteilung: direktLeuchtenkörper aus Stahlblech.Farbe Leuchtenkörper: weiß (ähnlich RAL 9016)Montageort: Decke ohne Einbauöffnung, Wand ohne EinbauöffnungMit elektronischem Betriebsgerät, schaltbarBetriebsgerät gemäß Ökodesign-Anforderungen austauschbar.Mittlere Bemessungslebensdauer L80 (tq 25 °C) = mind. 100.000 h., Mittlere Bemessungslebensdauer L90 (tq 25 °C) = mind. 50.000 h.Lichtquelle gemäß Ökodesign-Anforderungen austauschbar.Der Austausch erfolgt werkzeuglos, die Ersatzlichtquelle kann als Ersatzteil bezogen werden.Leuchtenlichtstrom und Lichtfarbe fest eingestellt.Bemessungslichtstrom mind. 4000 lm,Bemessungsleistung ca. 29 W,maximale Leuchten-Lichtausbeute mind. 138 lm/W.Leistungsfaktor ? > 0,9,Farbwiedergabeindex: Ra > 80Lichtfarbe: neutralweißFarbtemperatur: 4000 KFarborttoleranz (initial MacAdam) = 3 SDCMLeuchtendurchmesser Ø ca. 400 mm, Leuchtenhöhe ca. 62.5 mm.Schutzklasse (DIN EN 61140): ISchutzart (DIN EN 60529): IP40Prüftemperatur Glühdrahttest gemäß IEC 60695-2-11: 650 °C

Liefern, motieren und betriebsfertig anschließen.
Menge: 9,000 St

*Hinweis: AUßENLEUCHTEN AM GEBÄUDE*

**01.03.0002 Anbauleuchte**
Wandleuchte in minimalistischer Formsprache. Zur Akzentuierung von Fassaden und normgerechter Ausleuchtung von Wegen und Flächen.Anbauleuchte für die Wandmontage. Einfache Montage über separate Montageplatte mit Langlöchern zum Ausrichten.Mit robustem, wetterfestem Gehäuse.Mit Durchgangsverdrahtung 5 x 1,5 - 2,5 mm2.Mit rotationssymmetrisch tief strahlender Lichtstärkeverteilung.Lichtstärkeverteilung: direktMaterial Reflektor: GlasMontageplatte und Leuchtengehäuse aus Aluminium-Druckguss.Ohne sichtbare Schrauben für einen hohen ästhetischen Designanspruch.anthrazit, (ähnlich DB 703)Montageort: Wand ohne EinbauöffnungMit elektronischem Betriebsgerät, digital dimmbar (DALI)DALI-2-Standard (EN 62386)Betriebsgerät gemäß Ökodesign-Anforderungen austauschbar.Stoßspannungsfestigkeit Differential Mode / Common Mode: 1 kV / 2 kV.Mittlere Bemessungslebensdauer L90 (tq 25 °C) = ca. 50.000 h.Lichtquelle gemäß Ökodesign-Anforderungen austauschbar.Leuchtenlichtstrom und Lichtfarbe fest eingestellt.Bemessungslichtstrom mind. 1000 lm,Bemessungsleistung ca. 9 W,maximale Leuchten-Lichtausbeute mind. 111 lm/W.Leistungsfaktor ? > 0,95,Farbwiedergabeindex: Ra > 80Lichtfarbe: warmweißFarbtemperatur: 3000 KFarborttoleranz (initial MacAdam) = 3 SDCMMaße (L x B x H): ca. 162 mm x 260 mm x 117 mm.Schutzklasse (DIN EN 61140): ISchutzart (DIN EN 60529): IP65

Liefern, motieren und betriebsfertig anschließen.
Menge: 6,000 St

#### Bereich 01.04 KG 446 BLITZSCHUTZ- UND ERDUNGSANLAGEN

*Hinweis: POTENTIALAUSGLEICH*

**01.04.0001 Kabel NYY-J 1x6**
STLB-Bau 2006-04 053
Kabel DIN VDE 0276-603 NYY-J 1 x 6 RE, Cu-Zahl 58.
Menge: 300,000 m
Leistungsbereichkatalog: 053 KatLB

**01.04.0002 Kabel NYY-J 1x16**
STLB-Bau 2006-04 053
Kabel DIN VDE 0276-603 NYY-J 1 x 16 RE, Cu-Zahl 154.
Menge: 200,000 m
Leistungsbereichkatalog: 053 KatLB

**01.04.0003 Kabel NYY-J 1x25**
STLB-Bau 2006-04 053
Kabel DIN VDE 0276-603 NYY-J 1 x 25 RM, Cu-Zahl 240.
Menge: 80,000 m
Leistungsbereichkatalog: 053 KatLB

**01.04.0004 Potentialausgleichsschiene verz.Stahl 40 x 4**
STLB-Bau 2006-04 053
Potentialausgleichsschiene aus verzinktem Stahl, mit
Anschluss für 8 x 1,5 bis 25 mm2, ein Flachband bis 40
mm x 4 mm, und Massivrundleiter, Durchmesser 8 bis 10
mm.
Menge: 8,000 St
Leistungsbereichkatalog: 053 KatLB

**01.04.0005 Bandrohrschelle**
Erdungsbandrohrschelle VDE 0190
mit Anschlussmöglichkeit für 2 Leiter je 16 mm2,
für Rohrdurchmesser bis 50 mm.
Menge: 3,000 St

**01.04.0006 Bandrohrschelle**
Erdungsbandrohrschelle VDE 0190
mit Anschlussmöglichkeit für 2 Leiter je 16 mm2,
für Rohrdurchmesser bis 100 mm.
Menge: 3,000 St

**01.04.0007 Verbinder**
Verbinder
DIN 48 837 - A
als Endstück, aus Stahl tZn o
für  Potentialausgleich an Konstruktionen und
Einbauten, einschl. Bohren und Gewinde schneiden 1xM8.
Menge: 2,000 St

**01.04.0008 Anschlüsse der Potentialausgleichsleitungen**
Anschlüsse der Potentialausgleichsleitungen
an metallene Gegenstände, Türzargen, Bodeneinläufe,
Küchengeräte sowie Studioeinrichtungen usw. einschl.
des erforderlichen Schellen- oder Schraubenmaterials.
Menge: 20,000 St

**01.04.0009 Markierungsband**
Markierungsband als Schrumpfschlauch Farbe grün /gelb,
zur Kennzeichnung der Potentialausgleichsleitungen
Dm bis ca. 10mm.
Menge: 5,000 m

**01.04.0010 Potentialausgleich Werte auflisten**
Messen und Prüfen
des Potentialausgleiches,
gemessene Widerstandswerte auflisten einschl.
Prüfbericht DIN 48 831, Anlagenbeschreibung
DIN 48 830 und Bestandszeichnung DIN 48 820
in  3-facher Ausfertigung.
Menge: 1,000 St

*Hinweis: ÄUSSERER BLITZSCHUTZ*

**01.04.0011 Fangleitung Rd 8-AlMgSi.**
Fangleitung für flache Dachflächen,
Leitung DIN 840 008 - Rd 8-AlMgSi.,
ohne Befestigungsmaterial
liefern, in Teillängen montieren
und anschließen.
Menge: 10,000 m

**01.04.0012 Dachleitungshalter Kunststoff B1 betongefüllt Rundleiter**
STLB-Bau 2019-10 050
Dachleitungshalter aus Kunststoff, betongefüllt, Mindestmasse 1 kg, für Rundleiter.
Menge: 10,000 St
Leistungsbereichkatalog: 050 KatLB

**01.04.0013 Ableitung**
Ableitung
Runddrähte mit Kunststoff-MantelRd 8-AlMgS
Ableitung
an Beton-Wänden,
Leitung DIN EN 50164-2 - Rd 8-AlMgSi.
Menge: 50,000 m

**01.04.0014 Leitungshalter für Ableitung**
Leitungshalter
für unter Putzmontage
(21) zur Befestigung  an Wänden,
(31) für Rd.8,
mit Zweischrauben-Überleger,
mit Abdeckbund.
Menge: 50,000 St

**01.04.0015 Erdeinführung Stahl niro L 1500mm**
STLB-Bau 2009-10 050
Erdeinführung mit Stange DIN EN 50164-2 einschl. Anschluss an die Erdungseinrichtung, aus nichtrostendem Stahl, Werkstoff-Nr 1.4571, einschl. Verbindungs-/Trennbauteile, Länge 1500 mm.
Menge: 7,000 St
Leistungsbereichkatalog: 050 KatLB

**01.04.0016 Nummerschild DIN 48 821**
Nummerschild DIN 48 821
zur Kennzeichnung von Trennstellen
zur Befestigung an Leitungen, Stangen, Wänden.
Menge: 7,000 St.

**01.04.0017 Klemme Blech 6mm**
Klemme
DIN 48 809 - A für Bleche,aus Stahl tZn o
für Rd 8, Klemmbereich für Flachteile bis 6 mm.
Menge: 10,000 St

**01.04.0018 Endstück mit Klemmlasche**
Endstück mit Klemmlasche
zum Anschluß von Rd 8 bis10
an Stahlkonstruktionen und dgl.
durch anschrauben od. anschweißen,
aus St/tZn.
Menge: 10,000 St

**01.04.0019 Klemme T, Kreuz, Parall 8Rd**
Klemme
als Kreuz-, T-, Stoß- und Parallelklemme,
aus Stahl tZn o für Rd 8-10.
Menge: 20,000 St

**01.04.0020 Anschluss/Verb. Rd 8-Al**
Anschluss- und Verbindungsleitung
an Metallkonstruktionen
auf Dachflächen,
auf Haltern, Halterabstand max. 1 m,
Leitung DIN 48 801 - Rd 8-St verzinkt.
Menge: 1,000 m

**01.04.0021 Rohrschelle**
Rohrschelle
DIN 48 818 - C
aus Stahl gal Zn,
für Rohrnennweite von 50 bis 100 mm,
bestehend aus Spannband und Spannkopf,
für Leitungsanschlüsse bis 16 mm2.
Menge: 4,000 St

**01.04.0022 Rohrschelle**
Rohrschelle
DIN 48 818 - C
aus Stahl gal Zn,
für Rohrnennweite von über 100 bis 250 mm,
bestehend aus Spannband und Spannkopf,
für Leitungsanschlüsse bis 16 mm2.
Menge: 2,000 St

**01.04.0023 Universal-Regenrohrschelle**
Universal-Regenrohrschelle
DIN 48 818 - C
aus Stahl gal Zn,
für Rohrnennweite von 80 bis 150 mm,
bestehend aus Spannband und Spannkopf,
für Leitungsanschlüsse bis 16 mm2.
Menge: 20,000 St

**01.04.0024 Wanddurchführung**
Wanddurchführung einschließlich des
Verbindungsmaterials für Rd8
druckwasserfest,
einschließlich erstellen der erforderlichen Bohrung
bis 500 mm.
Menge: 2,000 St.

**01.04.0025 Fangstange A1-1500mm**
Fangstange auf der Dachkonstruktion
mit angeschmiedeten Lappen und KS- Schraube,
Stange DIN 48 802 - A 1, St/tZn, Länge 1500 mm,
einschl. Fangspitze und entsprechendem Sockel.
Menge: 2,000 St

**01.04.0026 Fangspitze**
Fangspitze DIN EN 50164-2 aus AL,
Länge 500 mm, Dm: 10mm,
einschl. Anschlussklemmen,.
abgwinkelt auf der Dachkonstruktion.
Menge: 20,000 St

**01.04.0027 Cupalblech 40mm breit**
Cupalblech 40mm breit, 0,5mm dick.
Menge: 1,000 m

**01.04.0028 Anschluß- und Überbrückungsbauteil**
Anschluß- und Überbrückungsbauteil
als Seil DIN 48 841 - C,
aus Kupfer od. Aluminium,
isoliert, mit Kabelschuhen,
Mindestlänge 300 mm.
Menge: 5,000 St

*Hinweis: ERDUNG*

**01.04.0029 Erdung Ringerder Stahl niro Fl30**
*** Bedarfsposition ohne GB
STLB-Bau 2022-10 050
Erdung als Ringerder, DIN EN IEC 62561-2 (VDE 0185-561-2), aus nichtrostendem Stahl, Fl 30, Werkstoff-Nr 1.4571, in vorh. Baugrube einlegen.
Menge: 80,000 m
Leistungsbereichkatalog: 050 KatLB

**01.04.0030 Erdung Fundamenterder Fl30-St**
STLB-Bau 2024-04 050
Erdung als Fundamenterder, Fundament mit erhöhtem Erdübergangswiderstand DIN 18014, Ringerder wird gesondert vergütet, DIN EN IEC 62561-2 (VDE 0185-561-2), aus feuerverzinktem Stahl, Fl 30, mit der Bewehrung des Fundamentes verbinden, einschl. Klemmverbinder, Anschlussfahne wird gesondert vergütet.
Menge: 20,000 m
Leistungsbereichkatalog: 050 KatLB

**01.04.0031 Erdung Erdungssammelltg Stahl niro Fl30**
STLB-Bau 2019-10 050
Erdung als Erdungssammelleitung, DIN EN 62561-2 (VDE 0185-561-2), aus nichtrostendem Stahl, Fl 30, Werkstoff-Nr 1.4571, in vorh. Graben einlegen, Tiefe mind. 0,5 m.
Menge: 20,000 m
Leistungsbereichkatalog: 050 KatLB

**01.04.0032 Erdung Staberder mehrtlg Z30 L 1,5m**
STLB-Bau 2019-10 050
Erdung als Staberder, DIN EN 62561-2 (VDE 0185-561-2), mehrteilig, zusammensetzbar mit korrosionsfester Kupplung (Tiefenerder), aus nichtrostendem Stahl, Werkstoff-Nr 1.4571, außerhalb von Gebäuden, Einzellänge 1,5 m.
Menge: 2,000 m
Leistungsbereichkatalog: 050 KatLB

**01.04.0033 Erdungsfestpunkt Stahl niro**
STLB-Bau 2019-10 050
Erdungsfestpunkt mit Abdeckung, DIN EN 62561-1 (VDE 0185-561-1), aus nichtrostendem Stahl, Werkstoff-Nr 1.4571, Anschluss an Erdungseinrichtung.
Menge: 2,000 St
Leistungsbereichkatalog: 050 KatLB

**01.04.0034 Anschlussfahne Stahl niro Rd10 L 5m**
STLB-Bau 2019-10 050
Anschlussfahne einschl. Anschluss an den Erder, DIN EN 62561-2 (VDE 0185-561-2), aus nichtrostendem Stahl, Rd 10, Werkstoff-Nr 1.4571, Einzellänge 5 m.
Menge: 7,000 St
Leistungsbereichkatalog: 050 KatLB

**01.04.0035 Diagonal Kreuzklemme im Erdreich**
Diagonal Kreuzklemme
für Parallelverbindungen,
aus Stahl tZn o,
zur Verbindung Tiefenerder mit Erdeinführungsstange
und des Ringerders
einschließlich dem Korrosionsschutz an der Anschluss-
und Verbindungsstelle im Erdreich.
Menge: 30,000 St

**01.04.0036 Anschluss/Verb. Rd 10-St**
Anschluss- und Verbindungsleitung
an Potentialausgleichsschienen
auf Haltern, Halterabstand max. 1 m,
Leitung DIN 48 801 - Rd 10-St.
Menge: 10,000 m

**01.04.0037 Korrosionsschutz**
Korrosionsschutz der Erdungs-/Blitzschutzanlage
an der gesamten oberirdischen Anlage, an den
Anschluß- und Verbindungsstellen im Erdreich,
an den Erdeinführungen, 30 cm über bis 30 cm
unter Oberfläche Erdreich.
Menge: 1,000 St

**01.04.0038 Werte Blitzschutz- und Erdungsanlage auflisten**
Prüfen der Blitzschutz- und Erdungsanlage,
und Messen, gemessene Widerstandswerte auflisten einschl. Prüfbericht DIN 48 831, Anlagenbeschreibung
DIN 48 830 und Bestandszeichnung DIN 48 820
in  3-facher Ausfertigung.
Menge: 1,000 St

*Hinweis: INNERER BLITZSCHUTZ*

**01.04.0039 Überspannungsableiter (Mittelschutz) 4-polig**
Überspannungsableiter (Mittelschutz) 4-pol.
Nennableitstrom mind. 20 kA.
Menge: 3,000 St

**01.04.0040 Überspannungsableiter Kombi (Grob-/Mittelschutz) 4-pol.**
Überspannungsableiter Kombi (Grob-/Mittelschutz) 4-pol.
Nennableitstrom mind. 20 kA.

inkl. zusätzlichem Kuststoffgehäuse zur Montage im Vorzählerbereich
Menge: 1,000 St

#### Bereich 01.05 KG 449 STARKSTROMANLAGEN, SONSTIGES

*Hinweis: DURCHBRÜCHE UND BOHRUNGEN*
Sämtliche Durchbrüche und Bohrungen sind nach der
Montage wieder mit Mörtel MGII zu verschließen. Die
Feuerwiderstandsfestigkeit der Wände und Decken darf
nicht unter das Sollmaß absinken.
Erforderliche Kosten sind in die Einheitspreise
einzukalkulieren.

**01.05.0001 Deckendurchbruch in Spannbeton, Dicke bis 30 cm,**
Deckendurchbruch in Spannbetondecken, Dicke bis 30 cm,
Rechteckig Breite 30 cm, Tiefe 20 cm
bis ca. 30 mm,
Ohne Zerstörung der Stahlstäbe im
Inklusive aller Hilfs- und Zusatzleistungen.
Menge: 3,000 St

**01.05.0002 Wanddurchbruch, Dicke bis 30 cm**
Deckendurchbruch in Bestandsmauerwerk, Dicke bis 30 cm,
Rechteckig Breite bis 30 cm, Höhe bis 10 cm
Inklusive aller Hilfs- und Zusatzleistungen.
Menge: 15,000 St

**01.05.0003 Kernbohrung in Beton, bewehrt, 200mm, WD bis 36cm**
Kernbohrung in  Stahl-Beton, bewehrt,
bauwerksschonend herstellen,
Abmessungen Durchmesser bis 200 mm,
Wanddicke bis 36 cm,
anfallender Schutt wird Eigentum des AN
und ist zu beseitigen.
Die Bohrungen sind nach der Montage wieder zu
verschließen, wobei die Feuerwiderstandsfestigkeit
der Wände und Decken nicht unter das Sollmaß
absinken darf.
Menge: 2,000 St

**01.05.0004 Kernbohrung in Beton, bewehrt, 100mm, WD bis 36cm**
Kernbohrung in  Stahl-Beton, bewehrt,
bauwerksschonend herstellen,
Abmessungen Durchmesser bis 100 mm,
Wanddicke bis 36 cm,
anfallender Schutt wird Eigentum des AN
und ist zu beseitigen.
Die Bohrungen sind nach der Montage wieder zu
verschließen, wobei die Feuerwiderstandsfestigkeit
der Wände und Decken nicht unter das Sollmaß
absinken darf.
Menge: 2,000 St

**01.05.0005 Kernbohrung in Beton, bewehrt, 80 mm**
Leistung wie zuletzt in vollem Wortlaut beschrieben,
jedoch
Durchmesser bis 80 mm.
Menge: 1,000 St

**01.05.0006 Kernbohrung in Beton, bewehrt, 60 mm**
Leistung wie zuletzt in vollem Wortlaut beschrieben,
jedoch
Durchmesser bis 60 mm.
Menge: 1,000 St

**01.05.0007 Bohrung in Beton, bewehrt, 30mm, D bis 25cm**
Bohrung in  Stahl-Betondecke, bewehrt,
bauwerksschonend herstellen,
Abmessungen Durchmesser bis 30 mm,
Dicke bis 25 cm,
anfallender Schutt wird Eigentum des AN
und ist zu beseitigen.
Die Bohrungen sind nach der Montage wieder zu
verschließen.
Menge: 20,000 St

**01.05.0008 Bohrung in Beton, bewehrt, 20mm, D bis 25cm**
Leistung wie zuletzt in vollem Wortlaut beschrieben,
jedoch
Durchmesser bis 20 mm.
Menge: 20,000 St

**01.05.0009 Bohrung in Mauerwerk, 30mm, D bis 36cm**
Bohrung in  Mauerwerk,
bauwerksschonend herstellen,
Abmessungen Durchmesser bis 30 mm,
Dicke bis 36 cm,
anfallender Schutt wird Eigentum des AN
und ist zu beseitigen.
Die Bohrungen sind nach der Montage wieder zu
verschließen.
Menge: 100,000 St

**01.05.0010 Bohrung in Mauerwerk, 20mm, D bis 36cm**
Leistung wie zuletzt in vollem Wortlaut beschrieben,
jedoch
Durchmesser bis 20 mm.
Menge: 50,000 St

*Hinweis: ZUSÄTZLICHE SCHLITZARBEITEN*

**01.05.0011 Erstellen von Schlitzen in Mauerwerk**
Erstellen von Schlitzen in Mauerwerk
mittels Schlitzfräse mit einstellbarer Schlitztiefe, Abmessungen bis 25 x 25 mm,
anfallender Schutt wird Eigentum des AN und ist zu beseitigen.
Menge: 50,000 m

**01.05.0012 Erstellen von Schlitzen in Mauerwerk**
Erstellen von Schlitzen in Mauerwerk
mittels Schlitzfräse mit einstellbarer Schlitztiefe, Abmessungen bis 40 x 30 mm,
anfallender Schutt wird Eigentum des AN und ist zu beseitigen.
Menge: 50,000 m

*Hinweis: ABSCHOTTUNGEN*

**01.05.0013 Kabelabschottung Mörtelschott S90, 30x20cm**
Brandschutzabschottung an Kabel-/Leitungsanlagen als Mörtelschott, mit allgemeiner bauaufsichtlicher Zulassung, Feuerwiderstandsklasse S 90 DIN 4102-9, in Gebäuden, Oberkante Abschottung über Gelände/Fußboden bis 3,5 m, Decke aus Beton, Dicke 260 mm,
Recheckiger Durchbruch, ca. Breite 30 cm, Tiefe 20 cm mm.
Menge: 5,000 St

**01.05.0014 Kabelabschottung flexibler Schott S90**
Brandschutzabschottung an Kabel-/Leitungsanlagen als flexibles Schott, mit allgemeiner bauaufsichtlicher Zulassung, Feuerwiderstandsklasse S 90 DIN 4102-9, in Gebäuden, Oberkante Abschottung über Gelände/Fußboden bis 3,5 m, Decke aus Beton, Dicke 360 mm, runder Durchbruch, Durchmesser bis 30 mm.
Menge: 25,000 St

**01.05.0015 Brandschutzdurchführungen auflisten**
Brandschutzdurchführungen auflisten

Erstellung der Auflistung aller
Brandschutzdurchführungen
für das Gewerk Elektro- und Informationsanlagen im
einschließlich der Erklärung das die
brandschutztechnischen
Arbeiten ordnungsgemäß ausgeführt und sämtliche
Vorschriften des Brandschutzes eingehalten wurden.
Menge: 1,000 PSCH

### Titel 02 KG 450 FERNMELDE- UND INFORMATIONSTECHNISCHE ANLAGEN

#### Bereich 02.01 KG 452 SUCH- UND SIGNALANLAGEN

*Hinweis: BEHINDERTENRUF*

**02.01.0001 Ruf-Set für Behinderten WC**
Ruf-Set für Behinderten WC mit USV-Netzteil und Batteriemodul für DIN Schienen Montagen

Bestehend aus:

Netzteil zur Bereitstellung der Systemspannung incl. Ladegerät für USV-Batteriemodul,

USV-Batteriemodul zur Bereitstellung der Spannungsversorgung bei Spannungsausfall

Alarmmelde-Einsatz mit Überwachung einer Stromschleife
auf Unterbrechung oder Kurzschluss.
Ruf-Taster mit LED-Beruhigungslampe mit Zugschnur und
Abstelltaster-Einsatz mit LED-Erinnerungslampe.
Zum Aufbau einer Notrufanlage für Behinderten WCs.
Rufauslösung über Zugschnurtaster, Beruhigungslicht.
Optische und akustische Notrufsignalisierung
Außerhalb des Behinderten WCs.
Abstelltaster zum Aufheben des Notrufs.

Das Installationsmaterial ist passend zum
angebotenen Installationsprogramm einzusetzen.
Einschl. der UP-Schalterdosen und dem Erstellen der
Bohrungen in Beton / Mauerwerk und Einsetzen der Dosen,
einschl. dem Einbau des Netzteiles und des Batteriemodules in eine vorhandene
Verteilung.

einschl. einer weitere Parallelrufeinheit für Außenbereich.

einschl. Inbetriebnahme der Gesamtanlage
Menge: 2,000 St

**02.01.0002 Zulage für zusätzlichen Ruf-Taster**
Zulage für zusätzlichen Ruf-Taster mit LED-Beruhigungslampe mit Zugschnur
Menge: 2,000 St

**02.01.0003 Schnittstellenmodul Weiterleit. Notruf**
Schnittstellenmodul zur Weiterleitung des Notrufes auf die Telefonanlage mit Durchsage eines Hinweistextes.
Menge: 2,000 St

**02.01.0004 J-Y(St)Y2x2x0,8**
Installationskabel mit statischem Schirm
DIN 57 815/VDE 0815
J-Y(St)Y 2 x 2 x 0,8
liefern und
verlegen auf vorhandene Pritschen, Wannen oder in
offene Kanäle.
Menge: 100,000 m

*Hinweis: SÄULE RUF AUFZUG*

**02.01.0005 Kommunikations-Stele freistehend**
Kommunikations-Stele freistehend aus Aluminium-Strangpressprofil, pulverbeschichtet bzw. lackiert, mit Bodenflansch. Inklusive Montagerahmen, zur Aufnahme von 5 Funktionsmodulen.

Abmessungen Profil (mm) B x T: ca. 131 x 150
Abmessungen (mm) B x H x T: ca. 211 x 1644 x 230

inkl. aller zur Montage notwendigen Kleinteile.
Erdstück wird separat vergütet.

Die Säule ist aufzustellen und gem- Vorgabe Aufzugsbauer mit einem gravierten Taster auszustatten.
Menge: 1,000 St

**02.01.0006 Erdstück inkl. Betonage**
Zubehör-Erdstück zum Einbetonieren aus stabilem, feuerverzinktem Stahlprofil, Bodenflansch mit Gewinde M10 zur Befestigung der vorgen. Stele

inkl. Aushub und Betonage
Menge: 1,000 St

#### Bereich 02.02 KG 456 GEFAHREN- UND ALARMANLAGEN

*Hinweis: BRANDWARNANLAGE*

**02.02.0001 Zentrale**
*** Bedarfsposition ohne GB
Brandwarnzentrale

 Ereignisspeicher mit 10.000 Einträgen
 Betrieb von VdS-anerkannten Funkkomponenten mit komfortabler Feldstärkemessung
 Parametrierung, Kalibrierung und Programmierung via USB direkt
 Remote Control (Ferndiagnose möglich)
 Galvanische Trennung der Analogringe möglich

Technische Daten
Nennspannung 230 V AC
Nennfrequenz 50-60 Hz
Nennstrom ca. 0,8 A (pro Netzteil)
Ausgangsspannung 24 V DC
Ruhestrom ca. 192 mA (ohne Bedienteil) 348 mA (mit Bedienteil)
Strom f. ext. Verbraucher 3 x 24 VDC/3 A
Gesamt-Ausgangsstrom max. 6A
Akkukapazität 2 x 24 V / 12Ah
Schutzklasse IP 30
Gehäuse ABS, 10% glasfaserverstärkt,V-0
Farbe grau, ähnlich Pantone 538
Abmessungen (BxHxT) ca. 450x320x185 mm
Menge: 1,000 St

**02.02.0002 Grafikdisplay**
*** Bedarfsposition ohne GB
Anzeige- und Bedienteil vorgen. Zentrale

Bedienteil  mit farbfähigem 5,7" TFT-Display. Eingebaut in Frontrahmen des Brandmelde-Computer inkl. Gehäuseschloß, Scharniereinheit und Befestigungsmaterial. Leistungsmekmale

 Kapazitive Tastatur zur berührungssensitiven und intuitiven Bedienung
 Programmgesteuertes Nachtdesign mit interaktivem Tastaturmenü
 optionaler Anschluss einer Gruppeneinzelanzeige
 optionale Nutzung als abgesetztes Bedienteil
 grafikfähig
 optionale farbliche Darstellung
 Zugangsebenen über Accesscode steuerbar
 optionaler Anschluß eines Protokolldruckers

Technische Daten:
Betriebsspannung 24 V DC
Ruhestrom ca. 156 mA
Umgebungstemperatur -5 °C - 45 °C
Rel. Luftfeuchte max. 95 % (ohne Betauung)
Farbe schwarz, ähnlich RAL9005
Gewicht ca. 1 kg
Abmessungen ca. B:450 mm H:320 mm T:30 mm
Menge: 1,000 St

**02.02.0003 Busmodul**
*** Bedarfsposition ohne GB
Bus-Modul für vorgen. System

1-fach Ringlinien-Modul für max. 127 Busteilnehmer mit intergrierter Energieversorgung für Prozeßanalogmelder, Ein-/Ausgangs-Koppler oder optional für busversorgte Signalgeber. Funktionserweiterung für busversorgte Alarmierung durch Softwareupgrade optional möglich.

Leistungsmerkmale

 bis zu 3500 m Ringleitungslänge
 Kombinierbare Ring-/Stichleitungstechnik
 Verknüpfungen sind über Baugruppen u. Netzwerkzentralen hinaus möglich
 Verwaltung von Funkkomponenten
 permanente Überwachung aller angeschalteten Melder, Koppler und Alarmierungseinrichtungen
 Überwachung der Ringleitungen auf Kurzschluss, Drahtbruch und Störung
 Schnelle Reaktivierung der busversorgten Signalgeber nach Kurzschluss
 Kunststoffschutzgehäuse mit LED-Betriebsanzeigen zur schnellen Indikation des Betriebszustandes
 Integrierte Leitungsisolatoren für beidseitigen Leitungsschutz

Technische Daten:
Betriebsspannung 24 V DC 17 mA
Ruhestrom ca. 17 mA
Gewicht ca. 110 g
Abmessungen ca. B: 27 mm H: 93 mm T: 112 mm
Menge: 1,000 St

**02.02.0004 Akku**
*** Bedarfsposition ohne GB
Notstromakku für vorgen. Anlage
Spannung: 12 V
Kapazität: 12 Ah
Menge: 2,000 St

**02.02.0005 Überspannungsschutz 230V**
*** Bedarfsposition ohne GB
ÜSS-Modul inkl. Basisunterteil für Netzzuleitung 230 V.

Zweipoliger Ableiter bestehend aus Basiselement und gestecktem Schutzmodul, mit potentialfreiem Fernmeldekontakt zur unabhängigen Störungsweiterleitung.

Technische Daten:
Nennspannung: 230 V AC
Höchste Dauerspannung AC: 255 V AC
Höchste Dauerspannung DC: 255 V DC
Nennlaststrom AC: 25 A
Gesamtableitstoßstrom (80/20)
[L+N-PE] 5 kA
Kombinierter Stoß: 6 kV
Kombinierter Stoß [L+N-PE]: 10 kV
Schutzpegel [L/N-PE]: max. 1500 V
Schutzpegel [L-N]: max. 1250 V
Ansprechzeit [L/N-PE]: max. 100 ns
Ansprechzeit [L-N]: max. 25 ns
Schutzart: IP 20
Maße: ca. B x H x T (mm) 90 x 66 x 18
Menge: 1,000 St

**02.02.0006 Elektronikmodul Handmelder**
*** Bedarfsposition ohne GB
Elektronikmodul zum Einbau in ein
Handmeldergehäuse zur manuellen Auslösung eines Brandalarmes bzw. einer Ge-
fahrenmeldung.
Geeignet zur Anwendung in trockenen
Räumen. Ausgestattet mit einem Mikroprozessor verfügt es bereits in
der Grundausführung über eine Alarmspeicherung, Alarmanzeige, und die
Anschlussmöglichkeit weiterer
externer Standard-Handmelder.
Zum Betrieb mit Einzeladressierung
in Ringbussystemen.
Der Leitungstrenner ist im Melder
integriert.
Ohne Busanbindung arbeitet das Modul
wie ein Standard-Handmelder.

Leistungsmerkmale
- Flache Bauform
- Zulassung nach EN54 Teil 11 als
Handfeuermelder
- Steckbare Anschlussklemmen
- 2 Kabeleinführungen jeweils oben,
unten und rückseitig
- Testfunktion durch Handmelderschlüssel

Technische Daten:
Betriebsspannung 8 - 42 V DC
Ruhestrom @ 19 V DC ca. 45 µA
Alarmstrom ohne Kommunikation ca. 18 mA
Alarmanzeige LED, rot
Betriebsanzeige LED, grün
Melderanzahl/Gruppe 10 Melder/Gruppe
127 Melder/Ring
(gemäß VdS)
Anwendungstemperatur -20 °C - 70 °C
Lagertemperatur -30 °C - 75 °C
Anschlussklemmen max. 2,5 mm²
(AWG 26-14)
Schutzart IP 44 (im Gehäuse),
IP 55 (mit Zubehör)
Gehäuse PC ASA-Kunststoff
Rel. Luftfeuchte max. 95 %
(nicht kondensierend)
Gewicht ca. 236 g (mit Gehäuse)
Melderspezifikation EN 54-11, Typ B
Abmessungen ca. B: 133 mm H: 133 mm
T: 36 mm
Menge: 4,000 St

**02.02.0007 Handmelder blau**
*** Bedarfsposition ohne GB
Handmeldergehäuse mit Glas blau, ähnlich RAL 5015

Gehäuse für Handmelder mit Piktogramm nach EN54
Teil 11. Im Lieferumfang enthalten sind Glasscheibe
Und Kunststoffschlüssel sowie Beschriftungsfoliensatz.

TECHNISCHE DATEN:
- Schutzart: IP 44 (mit Elektronikmodul)
- Gehäuse: PC ASA-Kunststoff
- Montage: aP
- Farbe: blau, ähnlich RAL 5015
- Gewicht: ca. 83 g (ohne Elektronikmodul)
- Abmessungen (BxHxT): ca. 133 x 133 x 36 mm
Menge: 4,000 St

**02.02.0008 Multisensormelder mit Signalgeber**
*** Bedarfsposition ohne GB
O2T/So Multisensormelder IQ8Quad
mit integriertem Signalgeber
Zusätzlich zur Rauchdetektion O²T-Multisensorprinzip ist im Melder ein Warntongeber integriert.

Der Schallpegel ist in acht Stufen programmierbar.

mit Sockel.
Menge: 32,000 St

**02.02.0009 Meldersockel Standard für Serie IQ8Quad**
*** Bedarfsposition ohne GB
Standardmeldersockel für automatische
Brandmelder. Bei Entnahme des Melders
wird der Ringbus autom. geschlossen.
Im Sockel ist eine Melderentnahmesicherung enthalten, die bei Bedarf
genutzt werden kann.

Technische Daten:
Anwendungstemperatur -20 °C - 72 °C
Lagertemperatur -25 °C - 75 °C
Anschlussklemmen Ø 0,6 mm - 2 mm²
Material ABS
Rel. Luftfeuchte max 95 %
(ohne Betauung)
Farbe weiß, ähnlich RAL 9010
Gewicht ca. 60 g
Abmessungen Ø: ca. 117 mm H: 24 mm
(inkl. Melder 62 mm)
Menge: 32,000 St

**02.02.0010 Melderkennzeichnungsschild nach DIN 1450**
*** Bedarfsposition ohne GB
Melderkennzeichnungsschild nach DIN 1450: Melderkennzeichnungsschild
nach DIN 1450

Liefern und montieren
Menge: 32,000 St

**02.02.0011 Brandmeldekabel Y (St) Y 2 x 2 x 0,8**
Brandmeldekabel Y (St) Y 2 x 2 x 0,8
rot mit Aufdruck Brandmeldekabel
liefern, verlegen unter Putz, in Rohr einziehen
bzw. auf Kabelpritschen oder
im Kunststoffkanal verlegen.
Menge: 300,000 m

**02.02.0012 Fernsprechkabel A -2 YL-2Y 10 x 2 x 0,8**
*** Bedarfsposition ohne GB
Fernsprechkabel
A -2 YL-2Y 10 x 2 x 0,8
in Teillängen,
in vorhandene Gräben oder geteilte
Kabelkanalformsteine, ohne Einbettung
oder auf vorhandene Kabelträger
liefern und verlegen.
Menge: 20,000 m

*Hinweis: ABNAHMEN UND INBETRIEBNAHME*

**02.02.0013 Programmierung und Inbetriebnahme**
*** Bedarfsposition ohne GB
Überprüfung des gesamten Brandwarnsystems auf
Betriebs- und Funktionssicherheit. In Betrieb
nehmen der Brandmeldeanlage mit den für den
Einsatzort notwendigen Systemparametern. Das sind
insbesondere Meldergruppen, Meldertypen, Melderanzahl und kundenspezifische, sowie Verknüpfungen mit
und ohne Steuerfunktionen. Erstellung
Inbetriebnahmeprotokoll mit entsprechendem
Funktionsprobenachweis aller Meldergruppen und
Steuerfunktionen. Erstellen der notwendigen
Einträge in das Betriebsbuch und Aushändigung an
den Betreiber.

Liefern und montieren:
Menge: 1,000 St

**02.02.0014 Einweisung und Übergabe**
*** Bedarfsposition ohne GB
Einweisung und Übergabe
der Brandmeldeanlage an den Betreiber mit der
dazugehörigen Dokumentation.
Abnahme mit der Feuerwehr.
einschl. der Kosten der Feuerwehr.
Menge: 1,000 PSCH

#### Bereich 02.03 KG 457 ÜBERTRAGUNGSNETZE

*Hinweis: Strukturiertes Datennetz*

*Hinweis: Technische Vorbedingungen Installation*
Technische Vorbedingungen zur Installation
der Daten - Komponenten

Normen / Technische Vorschriften

Allgemeines
Die in diesem LV ausgeschriebenen Komponenten sind
unter Einhaltung der nachfolgend angeführten Normen
bzw. technischen Vorschriften zu errichten.
Der Bieter verpflichtet sich, dies anzuerkennen und
seine Lieferungen und Leistungen entsprechend durchzuführen.

Auflistung der Normen und technischen Vorschriften

Starkstrom/Erdung/Potentialausgleich/Schwachstrom
allgemein
VDE 0100 -Bestimmungen für das Errichten von
  Starkstromanlagen mit Nennspannungen bis 1 kV
VDE 0298 -Verwendung von Kabeln und isolierten
  Leitungen für Starkstromanlagen;
  Allgemeines für Kabel mit Nennspannungen
  Uo/U bis 18 / 30 kV
VDE 0800 -Fachgrundnorm Fernmeldetechnik
VDE 0891 -Fachgrundnorm kupferbasierende Leitungen/
  Kabel/Drähte für Fernmeldetechnik und
  Informationsverarbeitung
VDE 0899 -Fachgrundnorm LWL-basierende Leitungen/
  Kabel für Fernmeldetechnik und
  Informationsverarbeitung

Elektromagnetische Verträglichkeit
EN 50082-1 (DIN VDE 0839, Teil 82-1) Fachgrundnorm für
  Störfestigkeit,
  sowie die zugeordneten
IEC 801-2 -Störfestigkeit gegen statische Entladungen
IEC 801-3 -Störfestigkeit gegenüber elektromagnetischen
  Feldern von 27 bis 500 MHz
IEC 801-4 -Störfestigkeit gegenüber schnellen elektr.
  Transienten (Burst)
EN 55022 (DIN VDE 0878, Teil 3) Störspannungen am
  Netzanschluß 150 kHz bis 30 MHz
  Störfeldstärke 30 MHz bis 1000 MHz
EN 50081-1 / -2 (DIN VDE 0839, Teil 81-1, Teil 81-2)
  Fachgrundnorm Störaussendungen
CISPR 22/G/22/Sekr 34 Störspannungen an Datenleitungsklemmen 150 kHz bis 30 MHz
  Störstrom auf den Datenleitungen 150 kHz bis
  30 MHz

Daten- / Kommunikationsnetze
Für die Installation gelten die jeweiligen maßgebenden
gesetzlichen und behördlichen Vorschriften und
Bestimmungen, insbesondere die Vorgaben der
EN 50174 "Installation informationstechnischer
Verkabelungssysteme"
und des Arbeitsentwurfes der ISO/IEC 11801
Ausgabe:
ISO/IEC JTC 1/SC 25  N655 (09/2000):
"Updated draft specifications for Class E"
Ebenso gelten die Vorgaben der Installations- und
Montageanleitung des ausgeschriebenen Fabrikates.

Zertifikate
Es sollen Komponenten eines Herstellers zur Anwendung
kommen, für dessen Anschlussdosen, Kabel und Verteilerfelder eine zertifizierte Link - Messung, Klasse E
vorliegt.
Die passiven Netzwerkkomponenten sollen durchgängig
von einem Hersteller sein!
Das Link-Zertifikat eines unabhängigen Institutes
über die Einhaltung der Werte ist dem Angebot
unaufgefordert beizulegen.
19" Verteilerfelder und Anschlußdosen müssen mit
separater Zugentlastung und Schirmkontaktierung ausgestattet sein. (EN 50174)
Schirmkontaktierung über Federclip, großflächig,
keine Schraubschellen!
19" Verteiler müssen zur besseren Montagezugänglichkeit und zu späteren Nachinstallationen bzw. zu
Servicezwecken auf Gleitschienen ausziehbar sein.

*Hinweis: Kabel/Leitungen*
Kabel/Leitungen

Kupfer-TP-Kabel (Tertiärverkabelung)
Die Verlegearbeiten dieser Kabel müssen mit größter
Sorgfalt, unter Einhaltung der zulässigen verlegetechnischen Grenzwerte gemäß Datenblatt, durchgeführt werden. Hierbei dürfen insbesondere die Werte
 - max. Zugbeanspruchung,
 - min. Biegeradius,
 - max. Drall (Verdrehung des Kabels entlang seiner
  Längssachse) nicht (auch nicht kurzzeitig) über-
  bzw. unterschritten werden.
Generell ist zu beachten, daß diese Kabel nicht die
Zugbeanspruchung wie eine normale starkstromtechnische
Installation, z.B. vom Typ NYM xxxxx, aushalten, sondern erheblich verlegekritischer (empfindlicher) sind.
Durch Messungen ist für jede installierte Kabelstrecke
nach der Installation/Verlegung nachzuweisen, daß die
geforderten Daten, Klasse E, eingehalten werden.
Technische Einzelheiten hierzu siehe LV-Pos.:
Prüfung der Kupferdatenleitung

LWL-Kabel (Sekundär-, Primärverkabelung)
Aufgrund ihres mechanischen Aufbaues sind LWL-Kabel
besonders verlegekritisch bezüglich
 - der max. Zugbeanspruchung,
 - des min. Biegeradius.
Diese Kabel weisen min. zulässige Biegeradien auf, die
in Größenordnungen vom ca. 20fachen des Kabeldurchmessers liegen. Hieraus resultieren besondere Anforderungen an die Dimensionierung der Kabeltrassen. Dies
gilt speziell dann, wenn LWL-Kabel zusammen mit Starkstromkabeln auf einer gemeinsamen Trasse verlegt werden, hier wird die Trassenbreite im Bereich von Verzweigungen und Verschwenkungen von den zu verlegenden
LWL-Kabeln bestimmt und nicht von den Starkstromkabeln.
Diese Erkenntnis ist besonders dann wichtig, wenn das
ausführende Installationsunternehmen oder der Trassenplaner aufgrund seiner fachlichen Ausrichtung mehr zur
Elektroinstallation -Starkstrom- tendiert.
Durch Messungen ist nach der Installation/Verlegung
jede LWL-Kabelstrecke auf ihre volle Funktionsfähigkeit
zu prüfen.
Techn. Einzelheiten hierzu siehe LV-Pos.:
  Prüfung der Glasfaserleitung

*Hinweis: Einzuhaltende Abstände*
Einzuhaltende Abstände der zu verlegenden
kupfer-Datenkabel zu Stromleitungen
zu nicht abgeschirmten Netzkabeln und el. Geräten:
  < 2 kVA  130 mm
  2-5 kVA  300 mm
  > 5 kVA  600 mm
zu nicht abgeschirmten Netzkabeln und el. Geräten
in geerdeten Metallkanälen und Metallrohren:
  < 2 kVA  60 mm
  2-5 kVA  150 mm
  > 5 kVA  300 mm
zu Netzkabeln in geerdeten Metallkanäle oder Rohren mit
Datenkabeln in geerdeten Metallkanälen:
  < 2 kVA  30 mm
  2-5 kVA  75 mm
  > 5 kVA  150 mm
Der Mindestabstand zu Leuchtstofflampen beträgt 130 mm.
Aus Sicherheitsgründen sollte jedoch ein Abstand von
200 mm nicht unterschritten werden.

*Hinweis: Verteiler*
Verteiler

Um eine einwandfreie Einhaltung der EMV-Vorschriften zu
gewährleisten, sind die Verteiler (LAN-Schränke) bezüglich ihrer Anschlüsse für Betriebserde und Potentialausgleich zwingend wie folgt zu beschalten:
Der Anschluß für Potentialausgleich des Schrankkörpers
(nicht zu verwechseln mit der isoliert eingebauten
Sammelschiene für die Betriebserde der eingebauten Komponenten) ist über eine 16mm² starke Potentialausgleichsleitung sternförmig mit dem zentralen Potentialausgleich des Gebäudes oder - falls vorhanden - mit dem
Etagen-Potentialausgleich zu verbinden.
Jeder einzelne Schrank ist auf diese Weise an den
Potentialausgleich des Gebäudes anzuschließen.
Das Durchschleifen der Potentialausgleichsleitung von
Schrank zu Schrank ist nicht zulässig.
Die Anschlüsse für Betriebserde der eingebauten Komponenten (aktiv und passiv) sind sternförmig einzeln mit
der Betriebserde-Sammelschiene des Schrankes zu verbinden.
Das Durchschleifen der Leitung Betriebserde von Komponente zu Komponente ist nicht zulässig.
Die Betriebserde-Sammelschiene jedes einzelnen Schrankes ist sternförmig über eine 16mm² starke Anschlußleitung mit dem zentralen Potentialausgleich des
Gebäudes oder - falls vorhanden - mit dem Etagen-Poten-
tialausgleich zu verbinden.
Das Durchschleifen der 16mm²-Betriebserde-Anschluß-
leitung von der Sammelschiene eines Schrankes zur Sammelschiene eines weiteren Schrankes ist nicht zulässig.
Weiterhin dürfen die Betriebserde-Sammelschienen in den
Schränken nicht mit den Potentialausgleichsanschlüssen
verbunden werden.

*Hinweis: Anschlussdosen und Verteiler*
Anschlussdosen und Verteiler

Anschlussdosen und -Verteiler für TP-Kabel
Jede Anschlusskomponente ist zwingend unter
Einhaltung der zugehörigen Montageanweisung zu
montieren.
Hierbei sind insbesondere die maximal
zulässigen Längen beim Absetzen der Kabel einzuhalten.
Es sind die Kupfergeflechtschirme der Kommunikationskabel unter der Schirmkontaktierung mit elektrisch
leitfähiger und selbstklebender Folie zu umwickeln.
Es muß eine schraubenlose, breitflächige Schirm-
Kontaktierung (360°) und zusätzliche seperate
Zugentlastung gewährleistet sein.

LWL - Anschlußdosen und -Verteiler
a) Version mit Spleißablage
Die zugehörige Montageanleitung ist zwingend zu
beachten.
Die max. zulässigen Längen der Pigtails sind nicht zu
überschreiten, da sonst der Wickelraum zu knapp wird.
Dies gilt besonders für Dosen mit 4 LWL-Anschlüssen.
Bei der Montage der Dosen ist weiterhin darauf zu
achten, daß die Spleißstellen innerhalb der Dose in
die dazugehörigen Spleißablagen eingelegt werden.
Das Anschlußkabel darf nie, auch nicht kurzzeitig, so
gebogen werden, daß der min. zulässige Biegeradius
(ca. 15facher Kabeldurchmesser) unterschritten wird.
b) Version für Breakout-Kabel
Die zugehörige Montageanleitung ist zwingend zu
beachten.
Das Anschlusskabel darf nie, auch nicht kurzzeitig, so
gebogen werden, daß der min. zulässige Biegeradius
(ca. 15facher Kabeldurchmesser) unterschritten wird.

*Hinweis: Mess- und Prüfarbeiten*
Mess- und Prüfarbeiten

Hinsichtlich der Einhaltung der übertragungstechnischen
Parameter ist eine messtechnische Überprüfung durchzuführen.
Die Messungen erfolgen mit geeigneten handelsüblichen
Feldmessgeräten (Kabeltestern) für Messungen bis
mindestens 500 MHz und den im  Arbeitsentwurf der
ISO/IEC 11801 festgelegten Grenzwerten.
Grenzwerte: "Permanent Link" der Anwendungsklasse Ea.

*Hinweis: Beschaltungs-, Beschrift- und Spleißarb.*
Sämtliche Beschaltungs-, Beschriftungs- und Spleißarbeiten sind durch die ausführende Installationsfirma mit einzukalkulieren.

*Hinweis: Anbieter-Verpflichtung, amtlich*
Der Anbieter ist verpflichtet, die amtlichen
Nachweise für die von ihm angebotenen
Brandschutzmassnahmen vorzulegen.
Amtliche Nachweise können sein:
- Prüfzeugnis,
- Prüfbescheid und
- allgemeine bauaufsichtliche Zulassung.

*Hinweis: Dokumentation:*
Dokumentation:

Zur Erfüllung der Abnahmeanforderung muß eine Dokumentation der gemessenen Werte der einzelnen Strecken
(im Bereich von 1 MHz bis 500 MHz) als Meßwerttabelle
des Handmessgerätes erfolgen.
Gegenstand der Dokumentation ist auch eine eindeutige
Zuordnung und Identifikation aller gemessenen Strecken:
Beschriftung und Bezeichnung der jeweiligen Strecke.
Das Messprotokoll ist für jede Verkabelungsstrecke zu
erstellen und muß folgende Daten enthalten:
- Streckenbezeichnung
 d.h. Kennzeichnung des jeweiligen Kabels, der Dose,
 des Verteiler-Anschlußpunktes.
- Richtung der Messung,
- Ergebnisse der o.g. Messungen, s. auch Pos. "Prüfung
 der Kupferverbindungsstrecke"
- Fabrikat/Typ und Seriennummer des Messgerätes,
- Typ des verwendeten Messadapters
- Ort, Datum, Unterschrift der durchführenden Person.

*Hinweis: DATENVERTEILER*

**02.03.0001 21 HE IT-Wand-/Standgehäuse**
*** Bedarfsposition ohne GB
21 HE IT-Wand-/Standgehäuse

21 HE Wand-/Standgehäuse mit tiefenverstellbarem 19-Montagerahmen vorne,
bestehend aus Wandteil, zwei Grundträgern, Dach- und Bodenblech, jeweils
mit Ausbruch zur Kabeleinführung, abgedeckt mit Bürstenleisten, zwei
19-Zoll-Profilschienen, zwei verschraubten Seitenwänden und einer abschließbaren Sichttür mittels Profilhalbzylinder.
Das Gehäuse wird mit Snap-Verbindungselementen
werkzeuglos aufgebaut. Durch die symmetrische
Grundkonstruktion ist ein verwechslungsfreier Aufbau
möglich. Türanschlag frei wählbar. Statische
Belastbarkeit der 19.-Ebene: 5 kg/HE, maximal 75 kg.
Die Gehäusebreite 700 mm lässt seitlich Freiraum für
große Kabelmengen. Seitenwände, Dach und Bodenrahmen
mit jeweils zwei Lüfterfeldern für eine passive
Durchlüftung, eine Erweiterung zur aktiven
Klimatisierung ist mit separat erhältlichen
Lüftermotoren möglich, nicht benötigte Lüfterfelder
können mit separat erhältlichen Abdeckplatten
geschlossen werden. Der Einsatz als Standgehäuse ist
mit separat erhältlichen Nivellierfüßen möglich.

Material:
Stahlblech, Sichttür mit Scheibe aus ESG

Oberflächenausführung:
Pulverbeschichtet in RAL 7035

Abmessungen (B x H x T):
ca. 700 x 1025 x 700 mm, 21 HE

inkl. Befestigungsmaterial
Liefern, montieren, betriebsfertig Anschließen
Menge: 2,000 St

**02.03.0002 19" Steckdosenleiste, 8-fach, mit Feinsicherung, rot**
*** Bedarfsposition ohne GB
19" Steckdosenleiste, 8-fach, mit Feinsicherung, rot
8x Schuko, Rot/Schwarz,1 HE, C14 Stecker

Liefern und montieren.
Menge: 2,000 St

**02.03.0003 Verteiler-Befestigungseinheit.**
*** Bedarfsposition ohne GB
Verteiler-Befestigungseinheit.
Ausführung: mit Käfigmutter-Einsetzwerkzeug.
30 Sätze.

Liefern und montieren.
Menge: 2,000 St

**02.03.0004 Käfigmuttern M6**
*** Bedarfsposition ohne GB
Käfigmuttern M6
50 Stck.

Liefern und montieren.
Menge: 2,000 St

**02.03.0005 19"-Modulträger, 24fach, 1 HE**
*** Bedarfsposition ohne GB
19"-WAEG-Verteiler, 24fach, 1 HE
geschirmte Ausführung, mit rastbarem Gleitschienen-
Vollauszug und Kabelführungsbügel,
bestückt mit 24 8poligen, Modularen Anschlussbuchsen (RJ45),
8polig belegt, geschirmt. Gehäuse aus Stahlblech.
Anwendungsklasse E:
für Übertragungsfrequenzen bis 500 MHz.
Menge: 4,000 St

**02.03.0006 19"-Kabelführungsplatte 1 HE**
*** Bedarfsposition ohne GB
19"-Kabelführungsplatte 1 HE
mit 2 x 4 Kabelführungsbügeln, drehbar und mit
Raststellungen.
Menge: 4,000 St

**02.03.0007 19"-WAE2-Verteiler 1 HE, 25fach**
*** Bedarfsposition ohne GB
19"-WAE2-Verteiler 1 HE, 25fach
8polig, ungeschirmt, auf Gleitschienen ausziehbar, mit
25 Anschlussbuchsen (RJ45) EN 60603-7, 4polig belegt,
auf LSA-PLUS-Anschlussklemmen aufzulegen.
Anwendungsklasse B:
mit Übertragungsfrequenzen bis 1 MHz.
Menge: 1,000 St

**02.03.0008 LSA-PLUS-Anschluß- und Trennleisten 100DA**
*** Bedarfsposition ohne GB
LSA-PLUS-Anschluss- und Trennleisten
100 DA mit Beschriftungsfeld.
Menge: 1,000 St

**02.03.0009 19"-Einbau-Verteilerplatte, blind 1 HE**
*** Bedarfsposition ohne GB
19"-Einbau-Verteilerplatte, blind 1 HE
zur Blindabdeckung der 19"-Verteilerebene von
Verteilerschränken.
Menge: 2,000 St

**02.03.0010 19"-Einbau-Verteilerplatte, blind 2 HE**
*** Bedarfsposition ohne GB
19"-Einbau-Verteilerplatte, blind 2 HE
zur Blindabdeckung der 19"-Verteilerebene von
Verteilerschränken.
Menge: 2,000 St

**02.03.0011 Erstellung von Potentialausgleichsanschlüssen**
*** Bedarfsposition ohne GB
Erstellung von separaten Potentialausgleich-Anschlüssen 16 mm² gn/ge pro Datenschrank.

Liefern und montieren.
Menge: 2,000 St

**02.03.0012 Einweisung des Personals in das pass. IT-Netz**
*** Bedarfsposition ohne GB
Einweisung des Personals in das  IT-Netz.
Menge: 1,000 St

*Hinweis: ANSCHLUSSDOSEN*

**02.03.0013 Datenanschlussdose symm. Kat.6A 2Ports UP**
STLB-Bau 2022-04 061
Datenanschlussdose, symmetrisch, Kategorie 6 Index A tiefgestellt DIN EN 50173-1 (VDE 0800-173-1), Link-Klasse E Index A tiefgestellt, DIN EN 50173-1 (VDE 0800-173-1), kompakt, 2 Ports, RJ45-Buchse DIN EN 60603-7-51, in löt-, schraub- und abisolierfreier Technik (LSA-Technik), Unterputzausführung, Steckrichtung 45 Grad, mit Beschriftungsfeld und Fenster.
Menge: 40,000 St
Leistungsbereichkatalog: 061 KatLB

**02.03.0014 Datenanschlussdose symm. Kat.6A 2Ports AP**
STLB-Bau 2022-04 061
Datenanschlussdose, symmetrisch, Kategorie 6 Index A tiefgestellt DIN EN 50173-1 (VDE 0800-173-1), Link-Klasse E Index A tiefgestellt, DIN EN 50173-1 (VDE 0800-173-1), kompakt, 2 Ports, RJ45-Buchse DIN EN 60603-7-51, in löt-, schraub- und abisolierfreier Technik (LSA-Technik), Aufputzausführung, Steckrichtung 45 Grad, mit Beschriftungsfeld und Fenster.
Menge: 8,000 St
Leistungsbereichkatalog: 061 KatLB

**02.03.0015 Zentralplatte für Datendose**
Zentralplatte für Datendose
aus dem Standardprogramm
Farbe nach Vorgabe
mit Beschriftungsfeld
liefern und montieren.
Menge: 48,000 St

*Hinweis: KABEL UND LEITUNGEN*

**02.03.0016 Kupfer-Verbindungsstrecke überprüfen**
Prüfung der Kupfer-Verbindungsstrecke
Zu überprüfende Parameter:

Für den Frequenzbereich von 1 MHz bis 600 MHz müssen
folgende Nachweise erbracht und protokollarisch
festgehalten werden:

- korrekte Verdrahtung/Zuordnung (Adern und Schirm)
- Länge der Verkabelungsstrecke für alle Paare
- Laufzeit/Laufzeitdifferenz
- Einfügedämpfung für alle Paare
- NEXT im Frequenzbereich (für beide Richtungen)
- ELFEXT (für beide Richtungen)
- Rückflußdämpfung (für beide Richtungen)
- ACR (für beide Richtungen)
- Widerstand (für beide Richtungen)
- Power Sum NEXT (für beide Richtungen)
- Power Sum ACR (für beide Richtungen)
- Power Sum ELFEXT (für beide Richtungen)
Menge: 96,000 St

**02.03.0017 Datenkabel Horizontal-/Steigbereich Kat.7 geschirmt 4x2xAWG23 vorh.Kabelrinne/Kanal**
STLB-Bau 2024-04 061
Datenkabel für den Horizontal- und Steigbereich DIN EN 50288-4-1 (VDE 0819-4-1), Kategorie 7 DIN EN 50173-1 (VDE 0800-173-1), geschirmt, Trennklasse d DIN EN 50174-2 (VDE 0800-174-2), für PoE, Typ 2, Leitungswiderstand 0,065 Ohm/m und Kabeldurchmesser 0,007 m DIN EN 50174-2 (VDE 0800-174-2), Link-Klasse F, DIN EN 50173-1 (VDE 0800-173-1), 4 x 2 x AWG 23, auf vorh. Kabelrinnen oder in offene Kanäle.
Menge: 3000,000 m
Leistungsbereichkatalog: 061 KatLB

**02.03.0018 Anschlußkabel - WE8G-S/WE8G S/STP, 0,5 m**
Verbindungskabel -Kat. 6a  WE8G-S/WE8G S/STP 0,5 m,
beidseitig bestückt mit Steckern und
Knickschutztüllen.
Kabel: 4x2xAWG22, POE+, Paarabschirmung, Gesamtschirm
Passend zu den ausgeschriebenen Link-Komponenten.
Ausführung: L = 0,5 m, 8polig, geschirmt,
Farbe: grau, Z = 100 Ohm.
Material halogenfrei.
Menge: 96,000 St

**02.03.0019 Auflegen von 50 DA**
Auflegen
von Installationskabeln J-Y(St)Y,
50 x 2 x 0,6/0,9 bis 70 x 2 x 0,6/0,9,
an Leisten/Streifen mit löt- und schraubfreiem
Anschluss.
Menge: 1,000 St

**02.03.0020 Rangieren von 1 DA**
Rangieren
an Leisten/Streifen mit löt- und schraubfreiem
Anschluss,
einschl. Rangierdraht 0,6 mm mit beiderseitigem
Auflegen, 2adrig.
Einschl. Beschriftung.
Menge: 10,000 St

**02.03.0021 J-Y(St)Y50x2x0,6**
Installationskabel mit statischem Schirm
J-Y(St)Y 50 x 2 x 0,6 Cu-Zahl 286.
Menge: 5,000 m

### Titel 03 KG 490 SONSTIGE MAßNAHMEN FÜR TECHNISCHE ANLAGEN

#### Bereich 03.01 KG 491 BAUSTELLENEINRICHTUNG

**03.01.0001 Baustelleneinrichtung einrichten, vorhalten, räumen**
Baustelleneinrichtung für sämtliche, in der Leistungsbeschreibung aufgeführten Leistungen einrichten, vorhalten und räumen.
Vorhaltedauer für die gesamte Bauzeit.
Menge: 1,000 PSCH

#### Bereich 03.02 KG 499 SONSTIGE MASZNAHMEN FÜR TECHNISCHE ANLAGEN

*Hinweis: INBETRIEBNAHME*

*Hinweis: Standardbeschreibung*
STLB-Bau 2006-04 099
Bestandsunterlagen werden dem AG 5 Werktage vor der Abnahme im DIN A 4 Aktenordner 2fach übergeben, Übergabe von Unterlagen erfolgt in Abstimmung mit dem AG.

**03.02.0001 Besichtigung, Inbetriebnahme und Erprobung**
Besichtigung, Inbetriebnahme und Erprobung der gesamten
ausgeschriebenen Elektroanlage lt. DIN VDE 100 Teil 600
Abs. 4.1 und 4.2.
Parametrierung der Elektroanlage.
Die Ergebnisse sind in das Übergabeprotokoll
einzutragen.
Menge: 1,000 PSCH

*Hinweis: STUNDENLOHNARBEITEN*

*Hinweis: Hinweis*
Benötigte Materialien werden zu den im Angebot angegebenen Materialpreisen abgerechnet.
Für evtl. Tagelohnarbeiten werden die Stundenlöhne einschl. aller Unkosten wie Fahr- und Tagegelder,
Trennungsentschädigung, Urlaubsgelder, Verdienstzuschläge, Überstunden-, Nacht- und Feierabendzuschläge usw. ohne Mehrwertsteuer berechnet.
Der Verrechnungssatz ist unter Beachtung der gesetzlichen Vorschriften zu ermitteln. Er gilt unabhängig von der Anzahl abgerechneten Arbeitstunden. Die Tagelohnzettel sind täglich aufzustellen und der Bauleitung vorzulegen. Nachstehende Stundenlohnarbeiten sind nur auf Anordnung der Bauleitung auszuführen.

**03.02.0002 Einweisung des Betriebspersonales**
Einweisung des Betriebspersonales in die
Betriebsführung min. 2-Mal.
Menge: 1,000 PSCH

**03.02.0003 Prüfung 1000V 1-ph**
STLB-Bau 2022-04 053
Prüfung der Anlage mit Bemessungsspannung bis 1000 V, mit Besichtigen, Erproben und Messen, für einen Wechselstromkreis mit einem weiteren Schutzgerät, einschl. Messprotokoll.
Menge: 130,000 St
Leistungsbereichkatalog: 053 KatLB

**03.02.0004 Prüfung 1000V 3-ph**
STLB-Bau 2022-04 053
Prüfung der Anlage mit Bemessungsspannung bis 1000 V, mit Besichtigen, Erproben und Messen, für einen Dreiphasenwechselstromkreis mit einem weiteren Schutzgerät, einschl. Messprotokoll.
Menge: 35,000 St
Leistungsbereichkatalog: 053 KatLB

**03.02.0005 Obermonteur**
Menge: 20,000 h

**03.02.0006 Leistung wie zuletzt, jedoch Monteur**
Leistung wie zuletzt in vollem Wortlaut beschrieben,
jedoch

  Monteur.
Menge: 20,000 h

**03.02.0007 Leistung wie zuletzt, jedoch Helfer**
Leistung wie zuletzt in vollem Wortlaut beschrieben,
jedoch

  Helfer.
Menge: 10,000 h

*Hinweis: DOKUMENTATION*

**03.02.0008 Zulage für das Zusammenstellen der Dokumentations- und Revisionsunterlagen**
Zulage für das Zusammenstellen der
der Dokumentations- und Revisionsunterlagen
gemäß Vorgabe Bestandsdokumentation das Auftraggebers  (soweit für das Vorhaben zutreffend)

für die im LV genannte Starkstrom- und Fernmeldeanlage.
Bestehend aus ca. :

Deckblatt mit Kontaktangaben
Inhaltsverzeichnis
VOB-Abnahmeprotokoll + Bestätigung der Mangelabstellung
Einweisungsprotokolle
Anlagenbeschreibung
Prüfprotokolle (Sachverständige, Sachkundige)
Errichterbescheinigung (Erstprüfung BGV A3)
Fachunternehmererklärung ( Einh. Regeln der Technik, GEG)
Messprotokolle
Schutzmaßnahmenprotokoll (Isolations- und Schleifenwiderstand)
Nennbeleuchtungsstärke Sicherheitsbeleuchtung
Potenzialausgleich
Bestandspläne
Grundrisse / Lagepläne
Installationsplan mit Stromkreisnummern ergänzt (4 Etagen)
Schema der Sicherheitsbeleuchtungsanlage
Schema der Brandwarnanlage
Liste der eingebauten Fabrikate/Typen
Ersatzteilliste
Betriebsmittelliste mit Mengenangaben
Inbetriebnahme- und Einregulierungsprotokoll mit Mess- und Einstellwerten aller Anlagen
Wartungsanleitungen
Bedienungsanleitungen
Herstellerunterlagen (Montageanleitungen)
Leuchten
Installationsgeräte
Verlegesysteme
Sicherheitsbeleuchtungsanlagen
Brandschutz
Anwendbarkeitsnachweise, wie Leistungserklärungen, ETA, Genehmigungen, Prüfzeugnisse zu Brandschutzprodukten / Anlagen mit Funktionserhalt
Übereinstimmungsbestätigungen zu Brandschutzprodukten
Brandschottverzeichnis in tabellarischer Form mit Nummer, Art, Größe, Einbauort, Material und Foto vom Einbauort
Konformitätserklärungen
Berechnungen
Programme / Passwörter

Die Zeichnungs- und Berechnungsunterlagen sind dem Auftraggeber 2-fach in Papierform und 1-fach digital im DWG-Format sowie im Word- / PDF- Format auf CD zu übergeben.

Die Bestands- und Revisionsunterlagen sind dem
Auftraggeber
14 Tage vor dem Abnahmetermin 2-fach im DIN A4-Format
in Aktenordnern zu übergeben.
Alle Dokumente sind einschließlich der
Betriebsdokumentation der Anlage
in einer üblichen Leseart - PDF-File- auf CD gebrannt
zu übergeben.
Menge: 1,000 St

**03.02.0009 Erstellung der Werks- und Montageplanung**
Erstellung der Werks- und Montageplanung für die vorgenannten Anlagen
und Einreichung zur Freigabe.
einschl. 1-fache Überarbeitung.
Menge: 1,000 St

### Titel 04 KG 540 TECHNISCHE ANLAGEN IN AUSZENANLAGEN

#### Bereich 04.01 KG 546 STARKSTROMANLAGEN

*Hinweis: LEUCHTEN UND ZUBEHÖR*

**04.01.0001 Mastleuchte Typ 1, 4000 lm, technisch**
*** Bedarfsposition ohne GB
Funktionsorientierte Mastansatz- und Mastaufsatzleuchte im modernen  Design. Gehäuse aus korrosionsbeständigem Aluminium-Druckguss, seewasserbeständig pulverbeschichtet. Mastaufsatz mit integrierter Leitungsführung und Edelstahlschrauben. Serienmäßig mit Membranventil zur Kondenswasservermeidung. Abdeckung Einscheiben-Sicherheitsglas (ESG) klar. Asymmetrische Lichtverteilung für Flächenbeleuchtung (P oder C Beleuchtungsklassen). Leuchten für Mastzopf Ø 76 mm (mit optionalem Reduzierstück auch für Mastzopf Ø 60 mm geeignet). Werkzeuglose Wartung/Austausch durch Eccentric-Lock-System mit Trennstecker und Hybrid-Lock-System. Komplett mit Anschlussleitung 4 x 1,0 mm², Länge 8 m.

Farbe: anthrazit metallic (DB703)
Länge: ca. 530 mm
Breite: ca. 270 mm
Höhe: ca. 100 mm
Gewicht: 5.4 kg
Lichtquelle: LED
Sockel: ohne Sockel
Farbtemperatur: 3000K
Farbwiedergabeindex: 70
Farbtoleranz (McAdam): 3 SDCM
Lebensdauer Lichtquelle: mind. 100000 h (L80/B50)
Lebensdauer: mind. 50000 h (L80/B50)
Bemessungsleistung: ca. 28 W
Bemessungsleuchtenlichtstrom: ca. 4000 lm
Ausstrahlwinkel Down: 56° / 66° / 56° / 0°
Systemeffizienz: 143 lm/W
Lichtaustritt: direkt
Lichtverteilung: asymmetrisch
Betriebsgerät: Konverter dimmbar DALI
Spannung: 220 - 240 V / 50 Hz, 60 Hz
Leistungsfaktor: 0.99
Schutzklasse: II
Leuchten an Sicherung B10A: 18
Leuchten an Sicherung B16A: 30
Einschaltstrom / Einschaltzeit: 31 A / 186 µs
Klirrfaktor (THD): 5 %
Schutzart: IP 66
Umgebungstemperatur: -20 °C bis +50 °C
Schlagschutz: IK08
Glühdrahtprüfung: 960 °C
Konformitätszeichen: CE, EAC

Liefern, motieren und betriefsfertig anschließen.
Menge: 1,000 St

**04.01.0002 Mastleuchte Typ 2, 6000 lm, technisch**
*** Bedarfsposition ohne GB
Funktionsorientierte Mastansatz- und Mastaufsatzleuchte im modernen  Design. Gehäuse aus korrosionsbeständigem Aluminium-Druckguss, seewasserbeständig pulverbeschichtet. Mastaufsatz mit integrierter Leitungsführung und Edelstahlschrauben. Serienmäßig mit Membranventil zur Kondenswasservermeidung. Abdeckung Einscheiben-Sicherheitsglas (ESG) klar. Asymmetrische Lichtverteilung für Flächenbeleuchtung (P oder C Beleuchtungsklassen). Leuchten für Mastzopf Ø 76 mm (mit optionalem Reduzierstück auch für Mastzopf Ø 60 mm geeignet). Werkzeuglose Wartung/Austausch durch Eccentric-Lock-System mit Trennstecker und Hybrid-Lock-System. Komplett mit Anschlussleitung 4 x 1,0 mm², Länge 8 m.

Farbe: anthrazit metallic (DB703)
Länge: ca. 530 mm
Breite: ca. 270 mm
Höhe: ca. 100 mm
Gewicht: 5.4 kg
Lichtquelle: LED
Sockel: ohne Sockel
Farbtemperatur: 3000K
Farbwiedergabeindex: 70
Farbtoleranz (McAdam): 3 SDCM
Lebensdauer Lichtquelle: mind. 100000 h (L80/B50)
Lebensdauer: mind. 50000 h (L80/B50)
Bemessungsleistung: ca. 45 W
Bemessungsleuchtenlichtstrom: mind. 6000 lm
Ausstrahlwinkel Down: 55° / 66° / 57° / 0°
Systemeffizienz: mind. 133 lm/W
Lichtaustritt: direkt
Lichtverteilung: asymmetrisch
Betriebsgerät: Konverter dimmbar DALI
Spannung: 220 - 240 V / 50 Hz, 60 Hz
Leistungsfaktor: 0.95
Schutzklasse: II
Leuchten an Sicherung B10A: 8
Leuchten an Sicherung B16A: 12
Leuchten an Sicherung C10A: 12
Leuchten an Sicherung C16A: 20
Einschaltstrom / Einschaltzeit: 54 A / 200 µs
Klirrfaktor (THD): 10 %
Schutzart: IP 66
Umgebungstemperatur: -20 °C bis +50 °C
Schlagschutz: IK08
Glühdrahtprüfung: 960 °C
Konformitätszeichen: CE, EAC

Liefern, motieren und betriefsfertig anschließen.
Menge: 1,000 St

**04.01.0003 Mastleuchte Typ 3, 3800 lm, dekorativ**
*** Bedarfsposition ohne GB
Dekorative LED-Laterne für Mastaufsatzmontage. Mit intelligentem Label zum schnellen Aufrufen von Leuchten-Informationen mittels QR-Code.  Mastzopf Ø 76 mm. Mittels separat zu bestellender Reduzierstücke auch zur Montage an Masten mit Zopf Ø 60 mm geeignet. Passender Mast auf Anfrage. Lichtpunkthöhe max. 8000 mm. Optisches System in Multi-Lens-Technologie (MLT) ausgeführt. Leuchtenoptik bestehend aus hocheffizienten, UV- und temperaturbeständigen Linsensystemen. Mit rotationssymmetrisch breit strahlender Lichtstärkeverteilung. Zur flexiblen Anpassung an kundenspezifische Beleuchtungsaufgaben stehen weitere Abstrahlcharakteristiken zur Verfügung. Der nachträgliche Einbau einer rückseitigen / seitlichen Abschirmung ist als separat zu bestellendes Zubehör möglich. Leuchtenlichtstrom und Lichtfarbe fest eingestellt, mit Lichtstromkonstanthaltung am Ende der Lebensdauer (CLO). LED-System bestehend aus 4 LED-Modulen. Bemessungslichtstrom mind. 3800 lm, Bemessungsleistung 32 W, maximale Leuchten-Lichtausbeute mind. 119 lm/W. Lichtfarbe warmweiß, ähnlichste Farbtemperatur (CCT) 3000 K, Auf Anfrage auch in Tunable White Ausführung (2200 K - 4000 K) erhältlich. allgemeiner Farbwiedergabeindex (CRI) Ra > 70. Farborttoleranz (initial MacAdam) = 5 SDCM. Weitere LED-Lichtfarben auf Anfrage verfügbar. Mittlere Bemessungslebensdauer LCLO (tq 25 °C) = mind. 100.000 h. Die Lichtquelle ist entsprechend der Ökodesign-Anforderungen (VO (EU) 2019/2020) austauschbar. Ausführungen mit 3-Stufen-Schalter zur Einstellung unterschiedlicher Lichtströme auf Anfrage. Flimmern: Pst LM = 1,0 bei Volllast. Leuchtenkörper aus Aluminium-Druckguss, Leuchtendach aus korrosionsbeständigem Aluminium, hochwetterfest pulverbeschichtet. Farbe Leuchtenkörper und Leuchtendach außen tiefschwarz, ähnlich RAL 9005. Leuchtendach innen weiß pulverbeschichtet. Seewetter geeignete Beschichtung auf Anfrage. Abschlusszylinder aus hochschlagzähem PMMA, klar. Leuchtenabdeckung in selbstarretierende Service-Position hochschiebbar. Mast auf Anfrage erhältlich. Schutzklasse (EN 61140): II, Schutzart (DIN EN 60529): IP23, Schutzart Lampenraum: IP65. Stoßfestigkeitsgrad nach IEC 62262: IK04. Zulässige Umgebungstemperatur (ta): 25 °C Windangriffsfläche Fw = 0,470 m2. Gewicht: 9,9 kg. Werkseitig angeschlossene Anschlussleitung. Länge der Anschlussleitung: 6,0 m. Mit elektronischem Betriebsgerät, schaltbar. Das Betriebsgerät ist entsprechend der Ökodesign-Anforderungen (VO (EU) 2019/2020) austauschbar. Mit angeschlossener, 6000 mm langer Zuleitung. Mit isoliertem Stützpunkt für den Erdleiter. Elektroblock mit allen elektrischen Komponenten werkzeuglos austauschbar. Stoßspannungsfestigkeit Differential Mode / Common Mode: 6 kV / 10 kV. Das Produkt erfüllt die grundlegenden Anforderungen der anwendbaren EU-Richtlinien und des Produktsicherheitsgesetzes und trägt die CE-Kennzeichnung. Zusätzlich ist die Leuchte durch eine unabhängige Prüfstelle ENEC-zertifiziert.

Liefern, motieren und betriefsfertig anschließen.
Menge: 1,000 St

**04.01.0004 Mast, 6000 mm**
*** Bedarfsposition ohne GB
Stahlmaste für Leuchten mit Zopf Ø 76 mm

Zylindrisch abgesetzter Lichtmast aus Stahl nach DIN EN 40. Feuerverzinkt nach DIN EN ISO 1461. Wandstärke 3 mm. Bündige Masttür, 85 x 400 mm. Türverschluss VA Dreikant, 10 mm Kantenlänge, M10 (andere Verschlüsse auf Anfrage).
Gerätesteg mit zwei Schiebemuttern M6 und Erdungsgewinde M8. Kabelloch 50 x 150 mm (UKK 500 mm unter Erde)

Farbe: anthrazit metallic (DB703)
Durchmesser: 114 mm
Höhe: 6000 mm
Einbauraum Höhe: 1000 mm
Montageart: Bodeneinbau
Menge: 1,000 St

**04.01.0005 Mast, 5000 mm**
*** Bedarfsposition ohne GB
Stahlmaste für Leuchten mit Zopf Ø 76 mm

Zylindrisch abgesetzter Lichtmast aus Stahl nach DIN EN 40. Feuerverzinkt nach DIN EN ISO 1461. Wandstärke 3 mm. Bündige Masttür, 85 x 400 mm. Türverschluss VA Dreikant, 10 mm Kantenlänge, M10 (andere Verschlüsse auf Anfrage).
Gerätesteg mit zwei Schiebemuttern M6 und Erdungsgewinde M8. Kabelloch 50 x 150 mm (UKK 500 mm unter Erde)

Farbe: anthrazit metallic (DB703)
Durchmesser: 114 mm
Höhe: 5000 mm
Einbauraum Höhe: 1000 mm
Montageart: Bodeneinbau
Menge: 1,000 St

**04.01.0006 Mast, 4000 mm**
*** Bedarfsposition ohne GB
Stahlmaste für Leuchten mit Zopf Ø 76 mm

Zylindrisch abgesetzter Lichtmast aus Stahl nach DIN EN 40. Feuerverzinkt nach DIN EN ISO 1461. Wandstärke 3 mm. Bündige Masttür, 85 x 400 mm. Türverschluss VA Dreikant, 10 mm Kantenlänge, M10 (andere Verschlüsse auf Anfrage).
Gerätesteg mit zwei Schiebemuttern M6 und Erdungsgewinde M8. Kabelloch 50 x 150 mm (UKK 500 mm unter Erde)

Farbe: anthrazit metallic (DB703)
Durchmesser: 114 mm
Höhe: 4000 mm
Einbauraum Höhe: 1000 mm
Montageart: Bodeneinbau
Menge: 1,000 St

**04.01.0007 Kabelübergangskasten Mastleuchten**
*** Bedarfsposition ohne GB
Kabelübergangskasten aus schlagfestem Polypropylen,
für Mastinneneinbau Klasse II,
Berührungsschutz gemäß BGV A3,
passend für Pos. 10.01 + 10.02 (Leuchtentyp A5 + A6)
Kabeleinführung unten,
Anzahl der anzuschließenden Kabel bis 3,
Typ/Querschnitt NYY-J 5 x 16qmm,
1 Abgang oben, mit Stopfbuchsen Pg 13,5,
2 Sicherungssockel VDE 0635, 500 V mit Gewinde D01 E14,
Menge: 3,000 St

**04.01.0008 Kabelschutzrohre DN 63**
*** Bedarfsposition ohne GB
Kabelschutzrohre
Kabuflex aus PE DN 63
Kabelschutzrohr aus PE in Verbundrohrbauweise (außen gewellt mit Innenrohr) nach
DIN EN 50086-2-4 Flexibel,
Farbe schwarz
liefern.
Menge: 3,000 m

**04.01.0009 Mastloch vergießen**
*** Bedarfsposition ohne GB
Mastloch vergießen
- Ortbeton B10.
Menge: 3,000 St

**04.01.0010 Sicherung D01, 6A**
*** Bedarfsposition ohne GB
Sicherung D01 E14, 6A
mit Passsring
liefern und einsetzen.
Menge: 3,000 St

*Hinweis: KABEL UND ROHRE*
KABEL UND LEITUNGEN

**04.01.0011 Kunststoffkabel NYY-J 5 x 16 re**
*** Bedarfsposition ohne GB
Kunststoffkabel NYY-J 4 x 16 re
liefern.
Menge: 100,000 m

**04.01.0012 Kunststoffkabel NYY-J 5 x 1,5**
*** Bedarfsposition ohne GB
Kunststoffkabel NYY-J 5 x 1,5
liefern.
Menge: 15,000 m

**04.01.0013 Kabelschutzrohr**
*** Bedarfsposition ohne GB
Kabelschutzrohr aus PVC hart DIN 8061 Teil 1,
DN 110, Wanddicke 5,7 mm,
verlegen einrohrig,
in Einzellängen einschl. der nötigen Verbindungsmuffen und Stopfen
liefern.
Menge: 20,000 m

*Hinweis: GEBÄUDEEINFÜHRUNGEN*

**04.01.0014 Wasserdichte Gebäudeeinführung NYY-J 5x5x10**
Wasserdichte Gebäudeeinführung
einschließlich Kernbohrung in Beton (d = 80 mm) bis NYY-J 5x5x10mm2 in Einzelmuffen in Warmschrumpftechnik
inkl. Flanschplatte und Systemdeckel in Warmschrumpftechnik
Wandstärke ca. 40 cm
inkl. Verschlussstopfen für Reserveöffnungen
Menge: 2,000 St

*Hinweis: DOKUMENTATION*

**04.01.0015 Trasse einmessen**
Digitales Einmessen der Lage von unterirdischen Anlagen
(Kabel, Leerrohre, Muffen usw.).
Menge: 1,000 PSCH

*Hinweis: STUNDENLOHNARBEITEN*
Stundenlohnarbeiten

**04.01.0016 Stundenlohnarbeiten Bauleiter**
Stundenlohnarbeiten zum Nachweis auf besondere Anordnung der Bauüberwachung, einschl. aller Lohnnebenkosten
sowie Geräteeinsatz von Handgeräten,
Bauleiter.
Menge: 2,000 h

**04.01.0017 Leistung wie zuletzt, jedoch Baufacharbeiter**
Leistung wie zuletzt in vollem Wortlaut beschrieben,
jedoch
Baufacharbeiter.
Menge: 2,000 h

USt %: 19,00
